# Sistema aplicado sobre lámina asfáltica con poliurea en frío alifática, AISMAR-PROOF ROOF PV-PURAF de Grupo Aismar

- Propiedad del archivo: CONSTRUNARIO
- Formato: FIEBDC-3/2012
- Programa: Construnario Versión 3.51
- Fecha de los precios: 31/08/2023
- Divisa: EUR
- Código: poliuretanos (01/09/2023)

**PROOFRPVPURAF** m2 Sistema aplicado sobre lámina asfáltica con poliurea en frío alifática, AISMAR-PROOF ROOF PV-PURAF de Grupo Aismar.
Sistema aplicado sobre lámina asfáltica con poliurea en frío alifática, AISMAR-PROOF ROOF PV-PURAF de Grupo Aismar. Imprimación epoxi NEOPOX PRIMER BM, especialmente diseñada para telas asfálticas (con o sin gránulos minerales) excelente puente de adhesión para impermeabilizaciones base solvente. Se puede recubrir con impermeabilizantes base agua, después del sembrado con arena de cuarzo. Poliurea pura de alta elongación a rotura y alta resistencia, NEOROOF POLYUREA H, 100% sólida, aplicada a rodillo o por proyección air-less con maquinaria aprobada por departamento técnico Aismar y con todas las revisiones realizadas por distribuidor homologado. Una capa. Protector UV a base de poliurea pura alifática, alta elongación a rotura y alta resistencia, NEOROOF POLYUREA, 100% sólida, aplicada a rodillo o por proyección airless con maquinaria aprobada por departamento técnico Aismar y con todas las revisiones realizadas por distribuidor homologado. Una capa. Reimpermeabilización de cubiertas sobre membrana bituminosa (con o sin gránulos minerales), con poliureas alifáticas en frío.

| Código | Ud | Descripción | Rendimiento | Precio | Importe |
|---|---|---|---|---|---|
| NEOPOXPRIMERBM | kg | Imprimación epoxi, ideal para aplicaciones sobre tela asfáltica, NEOPOX PRIMER BM de Grupo Aismar. (material) | 0.080 | 19 | 1.52 |
| NEOROOFPOLYUREAH | kg | Poliurea de alta elongación, NEOROOF POLYUREA H de Grupo Aismar. (material) | 0.600 | 9.55 | 5.73 |
| NEOROOFPOLYUREA | kg | Poliurea pura alifática aplicada en frío, NEOROOF POLYUREA de Grupo Aismar. (material) | 0.600 | 14.7 | 8.82 |
| MOC085 | h | Oficial 1ª aplicador de productos impermeabilizantes (mano de obra) | 0.200 | 19.6 | 3.92 |
| MOC086 | h | Ayudante aplicador de productos impermeabilizantes (mano de obra) | 0.200 | 18.1 | 3.62 |
|  |  | Costes directos |  |  | 23.61 |

## Recursos

**NEOPOXPRIMERBM** kg Imprimación epoxi, ideal para aplicaciones sobre tela asfáltica, NEOPOX PRIMER BM de Grupo Aismar
Neopox® Primer BM es una imprimación epoxi especialmente diseñada para aplicaciones de impermeabilización sobre tela asfáltica(con o sin gránulos minerales). Crea un excelente puente de adhesión para sistemas de impermeabilización líquida base solvente, como los sistemas Neoproof® Polyurea.

**NEOROOFPOLYUREAH** kg Poliurea de alta elongación, NEOROOF POLYUREA H de Grupo Aismar
Revestimiento impermeabilizante híbrido de poliurea-poliuretano de dos componentes, aplicable en frío, para la protección de diversas superficies. Forma una película libre de ampollas e impermeable a la humedad, con una notable resistencia a la absorción de agua, altas propiedades mecánicas y excelente resistencia al caleo.

**NEOROOFPOLYUREA** kg Poliurea pura alifática aplicada en frío, NEOROOF POLYUREA de Grupo Aismar
Revestimiento impermeabilizante de poliurea poliaspártica pura, elastomérica,aplicable a rodillo y bicomponente para la protección de cubiertas expuestas. Exhibe una excelente estabilidad a los rayos UV, una resistencia impecable a la absorción de agua y propiedades mecánicas muy altas, protegiendo así el sustrato durante períodos de tiempo ultralargos.
