# Sistema aplicado sobre lámina asfáltica con WETSUIT (Neopreno) y acabado en poliuretano alifático en blanco, AISMAR-PROOF ROOF PV-WET-PUR de Grupo Aismar

- Propiedad del archivo: CONSTRUNARIO
- Formato: FIEBDC-3/2012
- Programa: Construnario Versión 3.51
- Fecha de los precios: 31/08/2023
- Divisa: EUR
- Código: poliuretanos (01/09/2023)

**PROOFRPVWETPUR** m2 Sistema aplicado sobre lámina asfáltica con WETSUIT (Neopreno) y acabado en poliuretano alifático en blanco, AISMAR-PROOF ROOF PV-WET-PUR de Grupo Aismar
Sistema aplicado sobre lámina asfáltica con WETSUIT (Neopreno) y acabado en poliuretano alifático en blanco, AISMAR-PROOF ROOF PV-WET-PUR de Grupo Aismar Imprimación acrílica a base de agua de alta adherencia, WETSUIT PRIME-MATE, se puede aplicar con un rodillo o brocha, tiempo de secado de 20 a 60 minutos. Membrana de caucho bituminoso patentada y de alta calidad, WETSUIT 2 PART EPLUS, sin VOC, instantánea, aplicada a base de agua, Mas de 1000% de elongación, cura el 80% en 3 segundos. Instalación amigable con el medio ambiente y de bajo impacto. Elegible para construcción LEED. adecuada para una variedad de usos como: impermeabilización, techos, barrera de aire/vapor y aplicaciones de protección. Neopreno de alta viscosidad, WETSUIT TROWEL, a base de agua, diseñado específicamente para ser usado como solución remedial puntual en cubiertas e impermeabilización. Aplicado con llana, brocha, ó con guante, son ideales para sellar penetraciones que causen filtraciones en techos, ductos, empalmes, grietas, juntas y rasgaduras. Impermeabilizante elastomérico de poliuretano, NEOROOF PU W, alifático, base agua, para cubiertas, azoteas…, aplicada a rodillo o por proyección airless con maquinaria aprobada por departamento técnico Aismar y con todas las revisiones realizadas por distribuidor homologado, aplicado en una sola capa. Sistema de impermeabilización de cubiertas planas e inclinadas, mediante combinación de WETSUIT (Neopreno) y poliuretano alifático con índice de reflectancia 106, contribuyendo al aislamiento de la cubierta. WETSUIT 2 PART EPLUS, aplicado sin imprimación (excepto en cubiertas metálicas) y con capa adicional de poliuretano alifático en blanco, con reflectancia total del 87%, las prestaciones mecánicas de la cubierta.

| Código | Ud | Descripción | Rendimiento | Precio | Importe |
|---|---|---|---|---|---|
| WETSUITPRIMEM | l | Imprimación acrílica alta adherencia, WETSUIT PRIME-MATE de Grupo Aismar. (material) | 0.200 | 13.42 | 2.68 |
| WETSUIT2PARTEPLUS | l | Membrana de caucho bituminoso, WETSUIT 2 PART EPLUS de Grupo Aismar. (material) | 1.500 | 10.52 | 15.78 |
| NEOROOFPUW | kg | Revestimiento impermeabilizante de poliuretano alifático y elastomérico, base agua, para tejados y cubiertas, NEOROOF PU W de Grupo Aismar. (material) | 1.000 | 6.15 | 6.15 |
| MOC085 | h | Oficial 1ª aplicador de productos impermeabilizantes (mano de obra) | 0.200 | 19.6 | 3.92 |
| MOC086 | h | Ayudante aplicador de productos impermeabilizantes (mano de obra) | 0.200 | 18.1 | 3.62 |
|  |  | Costes directos |  |  | 32.15 |

## Recursos

**WETSUITPRIMEM** l Imprimación acrílica alta adherencia, WETSUIT PRIME-MATE de Grupo Aismar
Imprimación acrílica a base de agua de alta adherencia, se puede aplicar con un rodillo o brocha, tiempo de secado de 20 a 60 minutos.

**WETSUIT2PARTEPLUS** l Membrana de caucho bituminoso, WETSUIT 2 PART EPLUS de Grupo Aismar
Membrana de caucho bituminoso patentada y de alta calidad, sin VOC, instantánea, aplicada a base de agua, Mas de 1000% de elongación, cura el 80% en 3 segundos. Instalación amigable con el medio ambiente y de bajo impacto. Elegible para construcción LEED. adecuada para una variedad de usos como: impermeabilización, techos, barrera de aire/vapor y aplicaciones de protección.

**NEOROOFPUW** kg Revestimiento impermeabilizante de poliuretano alifático y elastomérico
Revestimiento impermeabilizante elastomérica base agua para cubiertas, aplicado airless por maquinaria revisada, y aceptada por departamento técnico Aismar. Dejando secar 24 horas entre capas
