# Sistema en base a poliuretanos alifáticos en frío, AISMAR-PROOF ROOF PT-PUR de Grupo Aismar

- Propiedad del archivo: CONSTRUNARIO
- Formato: FIEBDC-3/2012
- Programa: Construnario Versión 3.51
- Fecha de los precios: 31/08/2023
- Divisa: EUR
- Código: poliuretanos (01/09/2023)

**PROOFRPTPUR** m2 Sistema en base a poliuretanos alifáticos en frío, AISMAR-PROOF ROOF PT-PUR de Grupo Aismar.
Sistema en base a poliuretanos alifáticos en frío, AISMAR-PROOF ROOF PT-PUR de Grupo Aismar. Imprimación co-polimérica REVINEX, previa a sistemas de impermeabilización cementosa, revestimientos impermeabilizantes elastoméricos, térmicos y acrílicos. Diluido con agua 1:4, una capa. Impermeabilizante elastomérico de poliuretano, NEOROOF PU W, alifático, base agua, para cubiertas, azoteas…, aplicada a rodillo o por proyección airless con maquinaria aprobada por departamento técnico Aismar y con todas las revisiones realizadas por distribuidor homologado. Para cubiertas alto transito o uso, reforzar con NEOTEXTIL 100 gr, en estos casos se requiere 2 capas de NEOROOF PU W. Una vez seca la capa anterior, reaplicar con el elastómero en las mismas condiciones. Sistema para cubiertas planas transitables, re-impermeabilizaciones de cubiertas con instalaciones varias y cubiertas inclinadas, con poliuretano alifático base agua NEOROOF PU W.

| Código | Ud | Descripción | Rendimiento | Precio | Importe |
|---|---|---|---|---|---|
| REVINEX | kg | Emulsión de copolímero, REVINEX de Grupo Aismar. (material) | 0.050 | 7.95 | 0.40 |
| NEOROOFPUW | kg | Revestimiento impermeabilizante de poliuretano alifático y elastomérico, base agua, para tejados y cubiertas, NEOROOF PU W de Grupo Aismar. (material) | 1.800 | 6.15 | 11.07 |
| MOC085 | h | Oficial 1ª aplicador de productos impermeabilizantes (mano de obra) | 0.200 | 19.6 | 3.92 |
| MOC086 | h | Ayudante aplicador de productos impermeabilizantes (mano de obra) | 0.200 | 18.1 | 3.62 |
|  |  | Costes directos |  |  | 19.01 |

## Recursos

**REVINEX** kg Emulsión de copolímero, REVINEX de Grupo Aismar
Emulsión de copolímero multipropósito diseñada para mejorar las propiedades de los morteros y recubrimientos de cemento. Ofrece una notable impermeabilidad al agua, elasticidad y adherencia, en una amplia variedad de aplicaciones de construcción y reparación (ej: soleras y morteros de cemento, revestimientos cementosos, lechadas de juntas, yesos, adhesivos para baldosas, etc.)

**NEOROOFPUW** kg Revestimiento impermeabilizante de poliuretano alifático y elastomérico
Revestimiento impermeabilizante elastomérica base agua para cubiertas, aplicado airless por maquinaria revisada, y aceptada por departamento técnico Aismar. Dejando secar 24 horas entre capas
