# Sistema para agua potable en base a WETSUIT (Neopreno), AISMAR-PROOF SEAL PW-WET de Grupo Aismar

- Propiedad del archivo: CONSTRUNARIO
- Formato: FIEBDC-3/2012
- Programa: Construnario Versión 3.51
- Fecha de los precios: 31/08/2023
- Divisa: EUR
- Código: poliuretanos (01/09/2023)

**PROOFSEALPWWET** m2 Sistema para agua potable en base a WETSUIT (Neopreno), AISMAR-PROOF SEAL PW-WET de Grupo Aismar.
Sistema para agua potable en base a WETSUIT (Neopreno), AISMAR-PROOF SEAL PW-WET de Grupo Aismar. Imprimación acrílica a base de agua de alta adherencia WETSUIT PRIME-MATE, se puede aplicar con un rodillo o brocha, tiempo de secado de 20 a 60 minutos. Membrana de caucho bituminoso patentada y de alta calidad WETSUIT 2 PART EPLUS, sin VOC, instantánea, aplicada a base de agua, Mas de 1000% de elongación, cura el 80% en 3 segundos, Instalación amigable con el medio ambiente y de bajo impacto; Elegible para construcción LEED. WETSUIT® 2Part EPLUS cumple con la norma NSF 61: 2001 para el uso en contacto con el Agua Potable en todos las consideraciones necesarias y aplicables. Certificación Applus para contacto con agua potable nº. 20/22483-1091. Sistema de impermeabilización de depósitos mediante WETSUIT (Neopreno), libre de componentes volátiles orgánicos, de fijación instantánea, en base agua, de dos componentes aplicada por aspersión (spray) en frío, auto terminada, contiene caucho de alto rendimiento. Se aplica en el espesor deseado en una sola pasada lo que garantiza una instalación rápida ya sea en usos verticales u horizontales.

| Código | Ud | Descripción | Rendimiento | Precio | Importe |
|---|---|---|---|---|---|
| WETSUITPRIMEM | l | Imprimación acrílica alta adherencia, WETSUIT PRIME-MATE de Grupo Aismar. (material) | 0.250 | 13.42 | 3.36 |
| WETSUIT2PARTEPLUS | l | Membrana de caucho bituminoso, WETSUIT 2 PART EPLUS de Grupo Aismar. (material) | 3.000 | 10.52 | 31.56 |
| MOC085 | h | Oficial 1ª aplicador de productos impermeabilizantes (mano de obra) | 0.200 | 19.6 | 3.92 |
| MOC086 | h | Ayudante aplicador de productos impermeabilizantes (mano de obra) | 0.200 | 18.1 | 3.62 |
|  |  | Costes directos |  |  | 42.46 |

## Recursos

**WETSUITPRIMEM** l Imprimación acrílica alta adherencia, WETSUIT PRIME-MATE de Grupo Aismar
Imprimación acrílica a base de agua de alta adherencia, se puede aplicar con un rodillo o brocha, tiempo de secado de 20 a 60 minutos.

**WETSUIT2PARTEPLUS** l Membrana de caucho bituminoso, WETSUIT 2 PART EPLUS de Grupo Aismar
Membrana de caucho bituminoso patentada y de alta calidad, sin VOC, instantánea, aplicada a base de agua, Mas de 1000% de elongación, cura el 80% en 3 segundos. Instalación amigable con el medio ambiente y de bajo impacto. Elegible para construcción LEED. adecuada para una variedad de usos como: impermeabilización, techos, barrera de aire/vapor y aplicaciones de protección.
