# JetVanguard - Fuentes de agua manos libres o con pulsador

- Propiedad del archivo: CONSTRUNARIO
- Formato: FIEBDC-3/2012
- Programa: Construnario Versión 3.51
- Fecha de los precios: 15/06/2023
- Divisa: EUR

**C1903CAN_12** u JetVanguard - Fuentes de agua manos libres o con pulsador
Solución higiénica y práctica para beber o llenar botellas Solución robusta, elegante y práctica para llenar todo tipo de botellas o beber directamente. Con pulsador o pedal (sensor opcional). - Rellenar botellas Capacidad de frío para rellenar botellas y eliminar el uso de vasos de plástico. Llenabotellas totalmente integrado en el cabezal. Salida higiénica del agua, al quedar oculta. Sensor frontal para detección de botella con LED. Por seguridad, el agua solo se dispensará si hay una botella enfrente del sensor (patentado). Por seguridad, la salida del agua está limitada en el tiempo. - Beber directamente del surtidor Posibilidad de beber directamente del surtidor, solución perfecta si no se dispone de una botella de agua. Diseño higiénico del surtidor - patentado. Pedales resistentes de acero inoxidable. Acabado antivandálico con tornillos allen. La bandeja recogeaguas no se puede extraer. Modelos J-66 2PE Pedal: agua fría Pedal: agua natural Ambos pedales: agua mixta J-6PE Pedal: agua fría J-6OP Sensor: agua fría J-6PU Pulsador: agua fría J-66 2OP Dos sensores: agua fría y agua natural Ambos sensores: agua mixta J-66 2PU Dos pulsadores: agua fría y natural Ambos pulsadores: agua mixta
