# Sistema de impermeabilización de tableros puente, AISMAR-PROOF BRIDGE de Grupo Aismar, según ETAG 033 (ETE 16/149)

- Propiedad del archivo: CONSTRUNARIO
- Formato: FIEBDC-3/2012
- Programa: Construnario Versión 3.51
- Fecha de los precios: 31/08/2023
- Divisa: EUR
- Código: poliuretanos (01/09/2023)

**AISPROOFBRIDGE** m2 Sistema de impermeabilización de tableros puente, AISMAR-PROOF BRIDGE de Grupo Aismar, según ETAG 033 (ETE 16/149).
Sistema de impermeabilización de tableros puente, AISMAR-PROOF BRIDGE de Grupo Aismar, según ETAG 033 (ETE 16/149). Imprimación de resina epoxi bicomponente 100% sólidos PRIMER E-100 (EPOXOL PRIMER SF-P), aplicada con rodillo o airless, en una capa. Puente de unión a base de poliuretano monocomponente PRIMER PUR, aplicado por frotación. Elastómero proyectado de poliurea pura AISMARCHEM-A, pigmentada, de alta elongación a rotura y alta resistencia, 100% sólida, aplicada por proyección con maquinaria especializada aprobada por departamento técnico Aismar y con todas las revisiones realizadas por distribuidor homologado. Sellado mediante imprimación de poliurea flexible PRIMER TP POL FLEX, color negro, aplicada con rodillo o airless. Espolvoreo de cuarzo a saturación en fresco y en fresco con la imprimación, granulometría 0,2 a 0,8 mm. Capa base de aglomerado asfáltico (mínimo 8 cm para evitar la transmisión de movimiento a la impermeabilización) y capa de rodadura. Sistema de impermeabilización con poliureas puras en caliente, para tablero puente, según ETAG 033 (ETE 16/149).

| Código | Ud | Descripción | Rendimiento | Precio | Importe |
|---|---|---|---|---|---|
| PRIMERE100 | kg | Resina epoxi bicomponente 100% sólidos, PRIMER E-100 de Grupo Aismar. (material) | 0.500 | 18.5 | 9.25 |
| MTCAC020807 | kg | Árido de cuarzo natural de granulometría comprendida entre 0,2 y 0,8 mm, para utilizar como carga mineral en combinación con resinas epoxi o poliuretano. (material) | 0.700 | 0.6 | 0.42 |
| PRIMERPUR | kg | Poliuretano monocomponente, PRIMER PUR de Grupo Aismar. (material) | 0.100 | 11.1 | 1.11 |
| AISMARCHEMA | kg | Poliurea pura, AISMARCHEM-A de Grupo Aismar. Pigmentada. (material) | 2.000 | 5.2 | 10.40 |
| PRIMERTPPOLF | kg | Imprimación de poliurea flexible, PRIMER TP POL FLEX de Grupo Aismar. Color negro. (material) | 0.500 | 0 | 0.00 |
| MTCAC02083 | kg | Árido de cuarzo natural de granulometría comprendida entre 0,2 y 0,8 mm, para utilizar como carga mineral en combinación con resinas epoxi o poliuretano. (material) | 3.000 | 0.6 | 1.80 |
| MTCPMBCC8 | m2 | Pavimento de mezcla bituminosa continua en caliente. Espesor 8 cm. (material) | 1.100 | 6.95 | 7.65 |
| MOC085 | h | Oficial 1ª aplicador de productos impermeabilizantes (mano de obra) | 0.400 | 19.6 | 7.84 |
| MOC086 | h | Ayudante aplicador de productos impermeabilizantes (mano de obra) | 0.400 | 18.1 | 7.24 |
|  |  | Costes directos |  |  | 45.71 |

## Recursos

**PRIMERE100** kg Resina epoxi bicomponente 100% sólidos, PRIMER E-100 de Grupo Aismar
Resina epoxi bicomponente 100% sólidos, PRIMER E-100 de Grupo Aismar. Imprimación de resina epoxi bicomponente 100% sólidos, PRIMER E-100 de Grupo Aismar. Especial para pavimentos interiores.Las resinas epoxi constituyen excelentes adhesivos que los hacen muy útiles como imprimaciones en el revestimiento de suelos y pavimentos. La Imprimación PRIMER-E 100 es un producto casi sin disolventes, de baja viscosidad, que se presenta en 2 componentes (resina y endurecedor) predosificados, y que en función de la porosidad y absorción del soporte se puede diluir incorporando Xileno, mejorando la penetración del producto en el soporte y consiguiendo mejorar más la adherencia. Es también un producto muy útil como sellador de soportes de hormigón para su posterior tratamiento con resinas impermeabilizantes o pavimentos continuos.

**PRIMERPUR** kg Poliuretano monocomponente, PRIMER PUR de Grupo Aismar
El PRIMER-PUR permite, tanto en el caso de Impermeabilizantes, como en pavimentos y adhesivos, crear “puentes” de gran adherencia entre el soporte y el tratamiento a realizar, de manera que se produce un “anclaje químico” entre ambos elementos. Aunque es un producto que no forma película (con lo que no es conveniente aplicar este producto por sí mismo), sí que aporta una gran adherencia en combinación con productos de poliuretano monocomponente.

**AISMARCHEMA** kg Poliurea pura, AISMARCHEM-A de Grupo Aismar. Pigmentada
Poliurea pura de alta elongación a rotura y alta resistencia, 100% sólida, aplicada por proyección con maquinaria especializada aprobada por departamento técnico Aismar y con todas las revisiones realizadas por distribuidor homologado.

**PRIMERTPPOLF** kg Imprimación de poliurea flexible, PRIMER TP POL FLEX de Grupo Aismar. Color negro
Imprimación bicomponente de curado rápido en base poliurea pura al disolvente, de aplicación en frío (rodillo, airless...), diseñada para ser aplicada especialmente sobre soportes flexibles.
