# Taquilla fenólica de Cucalón. 1 columna. Medidas: 317x1800x500

- Propiedad del archivo: CONSTRUNARIO
- Formato: FIEBDC-3/2012
- Programa: Construnario Versión 3.51
- Fecha de los precios: 23/06/2023
- Divisa: EUR

**TAQUFEN** u Taquilla fenólica de Cucalón. 1 columna. Medidas: 317x1800x500
Las taquillas fenólicas de Cucalón son garantía de calidad, higiene e imagen. Nos distinguimos por trabajar un compacto fenólico de calidad superior, caracterizado por su mayor densidad, así como por un servicio técnico y profesional volcado en tu proyecto.
