# Contrachapado decorativo de gran durabilidad Duraply Deco de Garnica

- Propiedad del archivo: CONSTRUNARIO
- Formato: FIEBDC-3/2012
- Programa: Construnario Versión 3.51
- Fecha de los precios: 30/06/2023
- Divisa: EUR

**DURAPLYDECO** m2 Contrachapado decorativo de gran durabilidad Duraply Deco de Garnica
Contrachapado decorativo de gran durabilidad en condiciones de humedad exigentes. Núcleo modificado mediante un innovador tratamiento haciéndolo inmune al ataque de hongos* e insectos xilófagos, incluso después de lijarlo o mecanizarlo. Amplia variedad de caras en madera natural de gran belleza y calidad superficial: arce, nogal, cerezo y roble blanco. Disponible con acabado barnizado UV a una o dos caras, que resalta la belleza de la veta natural de la madera y aumenta su dureza superficial. Máxima sostenibilidad gracias a su composición a base de madera europea de excepcional calidad procedente de plantaciones de rápido crecimiento que además aporta al tablero gran estabilidad, uniformidad, ligereza y facilidad de mecanizado. Encolado: Clase I (interior) de acuerdo a la norma EN 636 Emisiones: Clase E1 de acuerdo a la norma EN 13986 Acabados disponibles: arce, nogal, cerezo y roble blanco. Amplia gama de acabados decorativos con un núcleo ultra durable Belleza. Acabados decorativos en madera natural Durabilidad aumentada del núcleo. Ideal para ambientes húmedos Cualidades excepcionales. Ligereza, estabilidad y facilidad de mecanizado Sostenibilidad. Plantaciones europeas certificadas de rápido crecimiento UV. Disponible con acabado barnizado a una o dos caras. *En relación con hongos tolerantes al cobre, e insectos xilófagos de climas tropicales y condiciones climáticas severas, la eficacia del tratamiento del núcleo de estos tableros se puede ver reducida o afectada. Se recomienda efectuar tratamientos adicionales.
