# Contrachapado de pino recubierto con papel film fenólico Laudio Form de Garnica

- Propiedad del archivo: CONSTRUNARIO
- Formato: FIEBDC-3/2012
- Programa: Construnario Versión 3.51
- Fecha de los precios: 30/06/2023
- Divisa: EUR

**LAUDIOFORM** m2 Contrachapado de pino recubierto con papel film fenólico Laudio Form de Garnica
Tablero contrachapado recubierto con papel fenólico fundido en sus caras, núcleo de pino radiata europeo y cantos sellados con pintura antihumedad. Disponible con: - Film fenólico fundido en la cara de 170 gr/m2 de densidad y 170 gr/m² en la contracara. - Film fenólico fundido reforzado en la cara (TOP) de 440 gr/m² de densidad y 170 gr/m² en la contracara. Excepcionales propiedades físico-mecánicas como resistencia, estabilidad y uniformidad dimensional gracias a su composición a base de pino radiata procedente de plantaciones europeas gestionadas de forma sostenible. Encolado: Clase III (exterior) de acuerdo a la norma EN 636 Emisiones: Clase E1 de acuerdo a la norma EN 13986 Film fenólico liso, ¡ideal para encofrados! Cualidades excepcionales. Estabilidad y uniformidad dimensional Durabilidad exterior. Encolado fenólico clase III y cantos sellados con pintura antihumedad Sostenibilidad. Madera de plantaciones europeas sostenibles TOP. Disponible con film reforzado en la cara
