# Manguera plana de caucho sintético extruido Oroflex 10 de Tipsa. Ø (mm): 30. PS: 28 bar

- Propiedad del archivo: CONSTRUNARIO
- Formato: FIEBDC-3/2012
- Programa: Construnario Versión 3.51
- Fecha de los precios: 30/06/2023
- Divisa: EUR

**F550872A** u Manguera plana de caucho sintético extruido Oroflex 10 de Tipsa. Ø (mm): 30. PS: 28 bar
Manguera plana de caucho sintético extruido con capa interna textil fabricada 100% con fibras de alta tenacidad. Manguera para trasvases, drenajes, instalaciones de riego, bombeo de aguas residuales, purines y abonos, cañones de riego, instalaciones provisionales (bypass),… Longitud estándar: Disponible en tramos de 60m. Consultar otras longitudes (hasta 200m bajo pedido) Temperatura: -30°C a +80°C Color: Negro
