# Manguera plana extrudada en caucho sintético rojo con refuerzo textil Armtez One de Tipsa. Ř (mm): 25

- Propiedad del archivo: CONSTRUNARIO
- Formato: FIEBDC-3/2012
- Programa: Construnario Versión 3.51
- Fecha de los precios: 30/06/2023
- Divisa: EUR

**F550012A** u Manguera plana extrudada en caucho sintético rojo con refuerzo textil Armtez One de Tipsa. Ř (mm): 25
Manguera plana extrudada en caucho sintético rojo con refuerzo textil. Manguera de máxima resistencia para la lucha contraincendios y para dotaciones de hidrantes. Longitud estándar: Disponible en tramos de 15/20/30/40 y 60 m. Posibilidad de servir manguera racorada con Acoples Barcelona o Storz. Coste de racorado: 4,00 euros por tramo. Temperatura: -20°C a +80°C / Cumple con la norma UNE 23091.
