# Sistema DPM100 de Upama. Lama extrusionada aluminio 2 paredes. Espesor nominal:1,3+1,3mm. Reducción fricción/ruido: hasta un 85%

- Propiedad del archivo: CONSTRUNARIO
- Formato: FIEBDC-3/2012
- Programa: Construnario Versión 3.51
- Fecha de los precios: 09/10/2023
- Divisa: EUR

**DPM100_UPA** m Sistema DPM100 de Upama. Lama extrusionada aluminio 2 paredes. Espesor nominal:1,3+1,3mm. Reducción fricción/ruido: hasta un 85%
Sistema DPM100 de Upama. Lama extrusionada aluminio 2 paredes. Espesor nominal:1,3+1,3mm. Reducción fricción/ruido: hasta un 85% Cierre enrollable homologado marcado CE según norma UNE EN 13241-1:2004. Fabricado en lama de 2 paredes de aluminio extrusionado de endurecido de aleación 6063T5. Armado con patines de nylon que unido a los burletes de goma disminuyen la sonoridad. Acabado en pintura al horno según carta RAL. Zócalo de 150 mm con goma de estanqueidad. Guías tubulares de 70x70mm.. Eje tubular de acero de 60x3mm, muelles de acero calibrado, poleas de nylon y testeros de 3mm. Automatizado mediante motor centro de eje monofásico a 220V de hasta 600W con electrofreno y accionado mediante y taquilla exterior de desbloqueo en acero inoxidable con pulsador incorporado. Detalle automatización: - Automatización mediante motor monofásico a 220Vac hasta 600W, tipo centro de eje con electrofreno incorporado. Para el caso concreto de instalación en hombre presente la tensión que ve el mecanismo de apertura/cierre no es la misma que ve el motor, tal y como indica la Directiva 2005/96/CEE de baja tensión. Esto se consigue con una tarjeta específica con la que pilotar las maniobras de la puerta a 24 Vac. - Caja metálica en acero inoxidable empotrable con alojamiento para el mecanismo conmutador y desbloqueo del freno motor mediante usillo o mediante mecanismo de palanca incorporado. Modelo premium en seguridad, estética y funcionalidad. La lama DPM-100s consiste en una lama curva extrusionada en aluminio de 2 paredes con 1,3+1,3mm de espesor con carriles para burletes de goma antifricción, con una superficie cobertura de 100mm. Se ofrece en su versión ciega, microperforada con taladros de 3 mm de diámetro o troquelada con ventanas de 100x50mm, la version microperforada y troquelada puede alojar metacrilato. Su doble pared le confiere una mayor seguridad y firmeza con una estética elegante tanto interior como exterior. En cuanto a sus acabados pude entregarse anodizado o lacada al horno. Se recomienda su uso huecos de un máximo de 8000 de ancho y 6500mm de alto.
