# Sistema DP-105 Thermic de Upama. Lama con poliuretano inyectado. Espesor nominal: 0,4+0,4mm. Aislante térmico y acústico

- Propiedad del archivo: CONSTRUNARIO
- Formato: FIEBDC-3/2012
- Programa: Construnario Versión 3.51
- Fecha de los precios: 09/10/2023
- Divisa: EUR

**P111_UPA** m Sistema DP-105 Thermic de Upama. Lama con poliuretano inyectado. Espesor nominal: 0,4+0,4mm. Aislante térmico y acústico
Sistema DP-105 Thermic de Upama. Lama con poliuretano inyectado. Espesor nominal: 0,4+0,4mm. Aislante térmico y acústico Cierre enrollable homologado marcado CE según norma UNE EN 13241-1-2004. Fabricado en lama de aluminio o acero perfilado de dos paredes con poliuretano inyectada. Armado con patines de naylon. Acabado en pintura al horno según carta RAL. Zocalo terminal de 120mm de aluminio y un espesor de 1,7mm con burlete de goma de estanqueidad.Guía de aluminio extrusionado de 2 mm de espesor con carriles para alojar burletes de goma antifricción, con un paso libre de 29 mm y unas medidas exteriores de 110x85mm Detalle Automatización: -Automatizado mediante motor reductor lateral trifásico de hasta 1400 m/N con sistema paracidas incorporado según normativa. -Cuadro de maniobras con pulsador incorporado compatible con modo de funcionamiento hombre presente. Para centros logísticos, aislante térmico y acústico. La lama DP-105 Thermic consiste en una lama extrusionada de aluminio o acero de dos paredes con un espesor de 0,4+0,4mm, o dos láminas de acero perfiladas de 0,4+0,4mm y poliuretano inyectado y tiene una superficie de cobertura de 105mm. Se ofrece en su versión ciega y troquelada. En cuanto a sus acabados se entrega lacada al horno. Su composición con poliuretano inyectado la confiere un asilamiento térmico y acústico convirtiéndola en un producto sustitutivo de las puertas seccionales de grandes formatos.
