# Sistema P-77 de Upama. Lama acero perfilado de seguridad. Espesor nominal: 0,7 mm. Solución económica para pequeñas dimensiones

- Propiedad del archivo: CONSTRUNARIO
- Formato: FIEBDC-3/2012
- Programa: Construnario Versión 3.51
- Fecha de los precios: 09/10/2023
- Divisa: EUR

**P77_UPA** m Sistema P-77 de Upama. Lama acero perfilado de seguridad. Espesor nominal: 0,7 mm. Solución económica para pequeñas dimensiones.
Sistema P-77 de Upama. Lama acero perfilado de seguridad. Espesor nominal: 0,7 mm. Solución económica para pequeñas dimensiones. Cierre enrollable homologado marcado CE según norma UNE EN 13241-1:2004. Fabricado en lama de acero galvanizado de 77x0,7mm y zócalo inferior reforzado de 125x1,5 mm. Guías tubulares de 70x40x1,5mm. Eje tubular de acero de 60x3mm, muelles de acero calibrado, poleas de nylon y testeros de 3mm. Automatizado mediante motor centro de eje monofásico a 220V de hasta 600W con electrofreno y accionado mediante y taquilla exterior de desbloqueo en acero inoxidable con pulsador incorporado. Detalle automatización: - Automatización mediante motor monofásico a 220Vac hasta 600W, tipo centro de eje con electrofreno incorporado. Para el caso concreto de instalación en hombre presente la tensión que ve el mecanismo de apertura/cierre no es la misma que ve el motor, tal y como indica la Directiva 2005/96/CEE de baja tensión. Esto se consigue con una tarjeta específica con la que pilotar las maniobras de la puerta a 24 Vac. - Caja metálica en acero inoxidable empotrable con alojamiento para el mecanismo conmutador y desbloqueo del freno motor mediante usillo o mediante mecanismo de palanca incorporado. La lama P-77 consiste en una lama plana de acero perfilada en 0,7mm de espesor con una superficie de cobertura de 77mm. Se ofrece en su versión ciega o microperforada con orificios de 3mm de diámetro. En cuanto a sus acabados, puede entregarse galvanizada, acero Inoxidable o lacada al horno. Se recomienda su uso para huecos de un máximo de 4500mm de ancho y 4500mm de alto.
