# Sistema UPM111S de Upama. Lama aluminio extrusionado 1 pared. Espesor nominal: 1,9mm. Grandes dimensiones

- Propiedad del archivo: CONSTRUNARIO
- Formato: FIEBDC-3/2012
- Programa: Construnario Versión 3.51
- Fecha de los precios: 09/10/2023
- Divisa: EUR

**UPM111_UPA** m Sistema UPM111S de Upama. Lama aluminio extrusionado 1 pared. Espesor nominal: 1,9mm. Grandes dimensiones.
Sistema UPM111S de Upama. Lama aluminio extrusionado 1 pared. Espesor nominal: 1,9mm. Grandes dimensiones. Cierre enrollable homologado marcado CE según norma UNE EN 13241-1:2004. Fabricado en lama de aluminio extrusionado de endurecido de aleación 6063T5. Armado con patines de nylon que unido a los burletes de goma disminuyen la sonoridad. Acabado en pintura al horno según carta RAL. Zócalo de 150 mm con goma de estanqueidad. Guías tubulares de 70x70mm.. Eje tubular de acero de 60x3mm, muelles de acero calibrado, poleas de nylon y testeros de 3mm. Automatizado mediante motor centro de eje monofásico a 220V de hasta 600W con electrofreno y accionado mediante y taquilla exterior de desbloqueo en acero inoxidable con pulsador incorporado. Detalle automatización: - Automatización mediante motor monofásico a 220Vac hasta 600W, tipo centro de eje con electrofreno incorporado. Para el caso concreto de instalación en hombre presente la tensión que ve el mecanismo de apertura/cierre no es la misma que ve el motor, tal y como indica la Directiva 2005/96/CEE de baja tensión. Esto se consigue con una tarjeta específica con la que pilotar las maniobras de la puerta a 24 Vac. - Caja metálica en acero inoxidable empotrable con alojamiento para el mecanismo conmutador y desbloqueo del freno motor mediante usillo o mediante mecanismo de palanca incorporado. Certificada en dimensiones 12810 x 6150. La lama UPM-111s consiste en una lama plana extrusionada en aluminio de 1,9mm de espesor con carriles para burletes de goma antifricción, con una superficie cobertura de 111mm. Se ofrece en su versión ciega, microperforada con taladros de 3 mm de diámetro o troquelada con ventanas de 100x50mm, la version microperforada y troquelada puede alojar metacrilato. En cuanto a sus acabados pude entregarse anodizado o lacada al horno. Se caracteriza por estar indicada para grandes dimensiones de hasta 13500mm de ancho y 10000mm de alto.
