# Sistema para el oscurecimiento de cortinas de rollo de exterior, XPro 4128 de Mottura

- Propiedad del archivo: CONSTRUNARIO
- Formato: FIEBDC-3/2012
- Programa: Construnario Versión 3.51
- Fecha de los precios: 05/07/2023
- Divisa: EUR

**XPro 4128** m Sistema para el oscurecimiento de cortinas de rollo de exterior, XPro 4128 de Mottura
Es la solución absoluta en caso de viento. La bajada y la subida de la cortina están garantizadas incluso en caso de ráfagas de viento por el sistema patentado Xpro que permite. Topbox 4128 XPRO está disponible en la versión opaca/filtrante con guías laterales de cremallera de aluminio o, con cables laterales de acero en el caso de telas filtrantes.
