# Cuarcitas NATURAMIA® para encimeras de Levantina

- Propiedad del archivo: CONSTRUNARIO
- Formato: FIEBDC-3/2012
- Programa: Construnario Versión 3.51
- Fecha de los precios: 05/07/2023
- Divisa: EUR

**NATURAMIA** m2 Cuarcitas NATURAMIA® para encimeras de Levantina
La belleza de la colección de cuarcitas NATURAMIA® es solo una de sus muchas cualidades. Esta llamativa Piedra Natural emerge después de millones de años de trabajo silencioso de la naturaleza, mostrando en su superficie las hermosas vetas generadas por la presión y el calor de la Tierra sobre la piedra arenisca que se encuentra en sus orígenes. Las cuarcitas despliegan una dureza superior a cualquier granito, su fácil mantenimiento y estética orgánica en forma de encimeras de cocina y como parte de los muebles de baño más atractivos. Las diferentes variedades de cuarcita ofrecen una amplia gama de tonos y patrones que agregan su belleza a los beneficios de este material fino. Siempre sorprendentes costuras entrecruzadas; fondos que parecen emular un cielo estrellado; tonos suaves y degradados que lo recuerdan al mármol... La cuarcita despliega un mundo de sensaciones que llenará las cocinas, baños y encimeras con potencia, dureza y personalidad.
