# Sistema de aire solar para calentar, ventilar y secar mediante energía solar Jumbosolar® de Grammer

- Propiedad del archivo: CONSTRUNARIO
- Formato: FIEBDC-3/2012
- Programa: Construnario Versión 3.51
- Fecha de los precios: 05/07/2023
- Divisa: EUR

**JumboSol** u Sistema de aire solar para calentar, ventilar y secar mediante energía solar Jumbosolar® de Grammer
JUMBOSOLAR® - Sistema de AireSolar para calentar, ventilar y secar mediante energía solar. En cuanto sale el Sol cada mañana, el JUMBOSOLAR suministra aire caliente desde la cubierta o la fachada donde esté instalado. A través de un sencillo sistema de distribución de aire o en combinación con un sistema de climatización, el aire es repartido en el interior del edificio. En secaderos o en cualquier uso industrial que requiera aire caliente, el JUMBOSOLAR tiene óptima aplicación para realizar un precalentamiento de aire. Sus ventajas: ? Ahorro en costes de funcionamiento ? Amortización en uso ? Abastecimiento de aire nuevo ? Tecnología sencilla ? Adaptable a cualquier sistema térmico
