# Pieza base de la serie Oslo de Gresmanc.625x310x10

- Propiedad del archivo: CONSTRUNARIO
- Formato: FIEBDC-3/2012
- Programa: Construnario Versión 3.51
- Fecha de los precios: 15/04/2024
- Divisa: EUR

**OS9800** m2 Pieza base de la serie Oslo de Gresmanc.625x310x10
Pieza base de la serie Oslo de Gresmanc.625x310x10 Formato: 625X310X10 Soft Tech C3 Antislip Porcelánico Un diseño minimalista de efecto hormigón pulido en un tono gris desvaído y cálido que crea una sensación de continuidad y amplitud. Encaja en cualquier ambiente decorativo y aporta las ventajas del gres porcelánico como la resistencia y durabilidad.
