# Peldaño recto de la serie Niza de Gresmanc. 625x317x40

- Propiedad del archivo: CONSTRUNARIO
- Formato: FIEBDC-3/2012
- Programa: Construnario Versión 3.51
- Fecha de los precios: 15/04/2024
- Divisa: EUR

**NI9815** m2 Peldaño recto de la serie Niza de Gresmanc. 625x317x40
Peldaño recto de la serie Niza de Gresmanc. 625x317x40 Formato:625x317x40 SoftTechC3Antislip Porcelánico Un pavimento con acabado de hormigón pulido de gran realismo en un bonito tono gris claro. Gracias a su versatilidad se adapta a la perfección en cualquier ambiente creando un estilo mediterráneo si lo combinamos con maderas, fibras naturales o contemporáneo si se combina con mobiliario moderno. Aporta un bonito efecto de unidad y continuidad.
