# Pieza base de la serie Oceanic Natural de Gresmanc. 625x310x10

- Propiedad del archivo: CONSTRUNARIO
- Formato: FIEBDC-3/2012
- Programa: Construnario Versión 3.51
- Fecha de los precios: 15/04/2024
- Divisa: EUR

**OC5770** m2 Pieza base de la serie Oceanic Natural de Gresmanc. 625x310x10
Pieza base de la serie Oceanic Natural de Gresmanc. 625x310x10 Formato: 625X310X10 Soft Tech C3 Antislip Porcelánico Este diseño simula un elegante acabado en mármol blanco con vetas en tonos cobalto que recuerda al mar y nos aporta calma y serenidad. Disponible para el vaso de la piscina en formato de 625x310x10 mm. Se pueden buscar varias combinaciones de gres porcelánico para la coronación de la piscina y la playa o para las dos. El diseño White Stone de la Serie Evolution y el diseño Yukón de la Serie Madera son algunas de nuestras propuestas.
