# Pieza base de la serie Tívoli de Gresmanc. 1200 x 600 x 10 (Rectificado)

- Propiedad del archivo: CONSTRUNARIO
- Formato: FIEBDC-3/2012
- Programa: Construnario Versión 3.51
- Fecha de los precios: 15/04/2024
- Divisa: EUR

**TI6485** m2 Pieza base de la serie Tívoli de Gresmanc. 1200 x 600 x 10 (Rectificado)
Pieza base de la serie Tívoli de Gresmanc. 1200 x 600 x 10 (Rectificado) Formato: 1200 x 600 x 10 (Rectificado) Soft Tech C3 Antislip Porcelánico Nos recuerda al clásico mármol Travertino, famoso desde que en la antigua Roma, se utilizara como piedra ornamental en construcción y arquitectura. De color crema y gran belleza es muy versátil, perfecto como pavimento de exterior y piscina por su elegancia y atemporalidad.
