# Borde técnico de la serie Tívoli de Gresmanc. 625x330x23

- Propiedad del archivo: CONSTRUNARIO
- Formato: FIEBDC-3/2012
- Programa: Construnario Versión 3.51
- Fecha de los precios: 15/04/2024
- Divisa: EUR

**TI6442** m2 Borde técnico de la serie Tívoli de Gresmanc. 625x330x23
Borde técnico de la serie Tívoli de Gresmanc. 625x330x23 Formato: 625 x 330 x 23 Soft Tech C3 Antislip Porcelánico Nos recuerda al clásico mármol Travertino, famoso desde que en la antigua Roma, se utilizara como piedra ornamental en construcción y arquitectura. De color crema y gran belleza es muy versátil, perfecto como pavimento de exterior y piscina por su elegancia y atemporalidad.
