# Pieza base de la serie Amberes de Gresmanc. 625x310x10

- Propiedad del archivo: CONSTRUNARIO
- Formato: FIEBDC-3/2012
- Programa: Construnario Versión 3.51
- Fecha de los precios: 15/04/2024
- Divisa: EUR

**AMB5771** m2 Pieza base de la serie Amberes de Gresmanc. 625x310x10
Pieza base de la serie Amberes de Gresmanc. 625x310x10 Formato: 625X310X10 Soft Tech C3 Antislip Porcelánico Es una piedra gris con unas suaves vetas finas en tono blanco y acabado mate que le aporta diseño y atemporalidad. Es un porcelánico que imprime carácter y luminosidad aplicado como pavimento en exteriores y aporta calidad y diseño a piscinas y escaleras incluso en los espacios más reducidos. Disponible en formato 625x310x10 y completa gama de piezas para soluciones de escaleras y piscinas.
