# Peldaño recto de la serie Amberes de Gresmanc. 1200x317x40

- Propiedad del archivo: CONSTRUNARIO
- Formato: FIEBDC-3/2012
- Programa: Construnario Versión 3.51
- Fecha de los precios: 15/04/2024
- Divisa: EUR

**AMB5812** m2 Peldaño recto de la serie Amberes de Gresmanc. 1200x317x40
Peldaño recto de la serie Amberes de Gresmanc. 1200x317x40 Formato: 1200 x 317 x 40 Soft Tech C3 Antislip Porcelánico Es una piedra gris con unas suaves vetas finas en tono blanco y acabado mate que le aporta diseño y atemporalidad. Es un porcelánico que imprime carácter y luminosidad aplicado como pavimento en exteriores y aporta calidad y diseño a piscinas y escaleras incluso en los espacios más reducidos. Disponible en formato 625x310x10 y completa gama de piezas para soluciones de escaleras y piscinas.
