# Peldaño fiorentino de la serie White Stone de Gresmanc. 1200 x 330 x 40

- Propiedad del archivo: CONSTRUNARIO
- Formato: FIEBDC-3/2012
- Programa: Construnario Versión 3.51
- Fecha de los precios: 15/04/2024
- Divisa: EUR

**WS034312** m2 Peldaño fiorentino de la serie White Stone de Gresmanc. 1200 x 330 x 40
Peldaño fiorentino de la serie White Stone de Gresmanc. 1200 x 330 x 40 Formato: 1200 x 330 x 40 Soft Tech C3 Antislip Porcelánico Sofisticación y diseño que crean espacios luminosos y elegantes con la garantía de calidad y resistencia del gres extrusionado de Gresmanc. Gráfica de piedra veteada en color claro y luminoso, crea un entorno elegante y exclusivo. Incluye todas las piezas especiales necesarias para rematar a la perfección cualquier espacio, incluso piscinas en las que el agua refleja iridiscencias de color turquesa.
