# Peldaño recto de la serie Beige Stone de Gresmanc. 317x317x40

- Propiedad del archivo: CONSTRUNARIO
- Formato: FIEBDC-3/2012
- Programa: Construnario Versión 3.51
- Fecha de los precios: 15/04/2024
- Divisa: EUR

**BS0281262** m2 Peldaño recto de la serie Beige Stone de Gresmanc. 317x317x40
Peldaño recto de la serie Beige Stone de Gresmanc. 317x317x40 Formato: 310 x 317 x 40 Soft Tech C3 Antislip Porcelánico Ligero veteado de piedra en un tono beige delicado y cálido. Sus tenues gráficas recrean un ambiente relajado y acogedor sobre todo para exterior pero también para interior.
