# Pieza base de la serie Grey de Gresmanc. 600x600x10

- Propiedad del archivo: CONSTRUNARIO
- Formato: FIEBDC-3/2012
- Programa: Construnario Versión 3.51
- Fecha de los precios: 15/04/2024
- Divisa: EUR

**GR590231** m2 Pieza base de la serie Grey de Gresmanc. 600x600x10
Pieza base de la serie Grey de Gresmanc. 600x600x10 Formato: 600 x 600 x 10 Soft Tech C3 Antislip Porcelánico Un color gris piedra con textura arenosa, suave y agradable, perfecto para aportar distinción y sobriedad.
