# Placa cerámica para el sistema de fachada ventilada XB PRO 17 de Gresmanc

- Propiedad del archivo: CONSTRUNARIO
- Formato: FIEBDC-3/2012
- Programa: Construnario Versión 3.51
- Fecha de los precios: 15/04/2024
- Divisa: EUR

**XBPRO17** m2 Placa cerámica para el sistema de fachada ventilada XB PRO 17 de Gresmanc
Placa cerámica para el sistema de fachada ventilada XB PRO 17 de Gresmanc Altura: 300 mm / 400 mm Longitud: <1200 mm Espesor: 17 mm Peso: 25,5 kg/m2 El sistema de fachada ventilada cerámica más equilibrado, ofrece el mejor balance entre sus características técnicas con las altas prestaciones mécanicas y un peso reducido. Este sistema representa la combinación idónea entre placas y estructura, lo cual repercute directamente en el rendimiento de montaje e instalación. La instalación de este sistema abarca múltiples posibilidades y en función del sistema de instalación se utilizarán los elementos necesarios para el mismo.
