# Placa cerámica para el sistema de fachada ventilada XD 22 de Gresmanc

- Propiedad del archivo: CONSTRUNARIO
- Formato: FIEBDC-3/2012
- Programa: Construnario Versión 3.51
- Fecha de los precios: 15/04/2024
- Divisa: EUR

**XD22** m2 Placa cerámica para el sistema de fachada ventilada XD 22 de Gresmanc
Placa cerámica para el sistema de fachada ventilada XD 22 de Gresmanc Altura: 200 mm / 300 mm / 400 mm / 500 mm / 600 mm Longitud: <1500 mm Espesor: 22 mm Peso: 33 kg/m2 Es el sistema más robusto y nos permite alcanzar grandes formatos de placas con las más altas prestaciones mecánicas.
