# Ladrillo europeo para el sistema de fachada ventilada XD BRICK de Gresmanc. 390x40

- Propiedad del archivo: CONSTRUNARIO
- Formato: FIEBDC-3/2012
- Programa: Construnario Versión 3.51
- Fecha de los precios: 15/04/2024
- Divisa: EUR

**XDBRICKEUROPEO** m2 Ladrillo europeo para el sistema de fachada ventilada XD BRICK de Gresmanc. 390x40
Ladrillo europeo para el sistema de fachada ventilada XD BRICK de Gresmanc. 390x40 FORMATO LADRILLO: 390 X 40 mm FORMATO DE PANELES: Altura: 300 mm Longitud: <1200mm Espesor: 22 mm Peso: 36 kg/m2 El concepto del ladrillo, como apuesta arquitectónica emocionante
