# Ladrillo inglés para el sistema de fachada ventilada XD BRICK de Gresmanc. 210x60

- Propiedad del archivo: CONSTRUNARIO
- Formato: FIEBDC-3/2012
- Programa: Construnario Versión 3.51
- Fecha de los precios: 15/04/2024
- Divisa: EUR

**XDBRICKINGLES** m2 Ladrillo inglés para el sistema de fachada ventilada XD BRICK de Gresmanc. 210x60
Ladrillo inglés para el sistema de fachada ventilada XD BRICK de Gresmanc. 210x60 FORMATO LADRILLO: 210 X 60 mm FORMATO DE PANELES: Altura: 300 mm Longitud: <1200mm Espesor: 22 mm Peso: 36 kg/m2 El concepto del ladrillo, como apuesta arquitectónica emocionante
