# Celosía lama redonda de Gresmanc. 50 mm

- Propiedad del archivo: CONSTRUNARIO
- Formato: FIEBDC-3/2012
- Programa: Construnario Versión 3.51
- Fecha de los precios: 15/04/2024
- Divisa: EUR

**LAMAREDONDA** m2 Celosía lama redonda de Gresmanc. 50 mm
Celosía lama redonda de Gresmanc. 50 mm Formato: 50 mm Longitud: <3000mm Peso: 3 kg/ml Las celosías son una familia de producto que tiene diferentes aplicaciones como el control solar o simplemente crar un diseño exclusivo en una fachada. Sirven para cubrir los espacios abiertos de una fachada como pueden ser ventanas o huecos quedando perfectamente integrados con los paneles utilizados en los paños ciegos de la misma. Ovaladas, redondas, cuadradas y rectangualares... las celosías pueden ser el complento perfecto de cualquier fachada tanto por diseño como por funcionalidad.
