# Tubería de PRFV AMIBLU, DN 500, PN01, SN 5000, LN= 12m

- Propiedad del archivo: CONSTRUNARIO
- Formato: FIEBDC-3/2012
- Programa: Construnario Versión 3.51
- Fecha de los precios: 16/10/2023
- Divisa: EUR

**LN125005** m Tubería de PRFV AMIBLU, DN 500, PN01, SN 5000, LN= 12m
Precio: 78.65
Suministro de tubería de poliéster reforzado con fibra de vidrio AMIBLU para saneamiento, de diámetro nominal DN500 mm, presión nominal PN1, conforme a norma UNE-EN 14364 y/o según normativa vigente, rigidez SN5000 N/m2, longitud nominal efectiva LN 12 m, resistente a water jetting según norma DIN19523 incluso parte proporcional de junta de unión
