# Climatizador portàtil DOLCECLIMA Compact 8X de Olimpia Splendid

- Propiedad del archivo: CONSTRUNARIO
- Formato: FIEBDC-3/2012
- Programa: Construnario Versión 3.51
- Fecha de los precios: 18/07/2023
- Divisa: EUR

**DOLCECLIMA** u Climatizador portàtil DOLCECLIMA Compact 8X de Olimpia Splendid
El climatizador portátil que enfría hasta 2,1 kW en clase A, garantizando un impacto mínimo en el medio ambiente con el refrigerante natural R290. Mueve Dolceclima Compact 8X donde quieras o préstalo a quien quieras gracias a su diseño compacto: 35 cm de ancho en solo 70 cm de alto. Refrigeración, calefacción, deshumidificación y ventilación Refrigeración 2,1 kW de enfriamiento Potencia acústica: 63 dB(A) Gas refrigerante R290 Clase de eficiencia A de enfriamiento Funciones Temporizador, Auto, Sleep, Reinicio automático Mando a distancia kit de ventana y tubo de salida de aire incluidos
