# Piscina enterrada modelo Sumatra ovalada de Gre. 500 X 300 X ?120 CM

- Propiedad del archivo: CONSTRUNARIO
- Formato: FIEBDC-3/2012
- Programa: Construnario Versión 3.51
- Fecha de los precios: 20/07/2023
- Divisa: EUR

**KPEOV5027** u Piscina enterrada modelo Sumatra ovalada de Gre. 500 X 300 X ?120 CM
Esta gama de piscina de altura 120 m está compuesta de 6 modelos que encajan perfectamente en cualquier jardín. La pared de acero galvanizado con tratamiento Optigal proporciona una gran resistencia sin importar el paso del tiempo. Gracias a la gama de piscinas enterradas de acero Sumatra tendrás todas las ventajas de las piscinas enterradas a precio reducido. El kit de piscina contiene el filtro de arena, la escalera, el liner y el skimmer.
