# Cubierta para piscinas enterradas redondas de Gre. Ø295 CM

- Propiedad del archivo: CONSTRUNARIO
- Formato: FIEBDC-3/2012
- Programa: Construnario Versión 3.51
- Fecha de los precios: 20/07/2023
- Divisa: EUR

**CVPE300** u Cubierta para piscinas enterradas redondas de Gre. Ø295 CM
Las cubiertas de verano se utilizan cuando nadie se está bañando y permiten mantener el calor del agua durante el día o la noche. Además contribuyen a mantener la piscina libre de suciedad y mantener el agua de la piscina limpia al dejar las partículas más grandes en la superficie. El uso de una cubierta durante la temporada alta (4 meses) supone un 50% menos de evaporación de agua. La gran ventaja de estas cobertores es que se pueden adaptar también a otros modelos de piscinas como las piscinas hinchables o tubulares. El espesor de los cobertores de verano de GRE varía de 180 a 400 micrones lo que le asegura cubrir todas las necesidades. La gama de cubiertas de verano para piscinas redondas cubre todas las necesidades de las gamas de piscinas de GRE (piscinas de madera de acero de composite híbridas y enterradas).
