# Bomba piscina PRIME-KPR de Kripsol. Para piscina privada hasta 270 m³

- Propiedad del archivo: CONSTRUNARIO
- Formato: FIEBDC-3/2012
- Programa: Construnario Versión 3.51
- Fecha de los precios: 20/07/2023
- Divisa: EUR

**PrimeKPR** u Bomba piscina PRIME-KPR de Kripsol. Para piscina privada hasta 270 m³
+ Piscina residencial de gran tamaño o de uso público de tamaño reducido, cañones terapéuticos, juegos de agua. + La tapa transparente con cierre rápido twist-lock permite ver el interior del prefiltro y un fácil acceso. + Diseño robusto y libre de corrosión. Apta para uso con agua salada gracias al sello mecánico en AISI 316. + Incluye racores para encolar ø 75 mm. + Hasta 26 m.c.a. + Usos: para piscina privada hasta 270 m³ + Tamaño del prefiltro: 4.2 L
