# Limpiafondos para piscina modelo Atlantis Evo de Kripsol

- Propiedad del archivo: CONSTRUNARIO
- Formato: FIEBDC-3/2012
- Programa: Construnario Versión 3.51
- Fecha de los precios: 20/07/2023
- Divisa: EUR

**ATLANTISEVO** u Limpiafondos para piscina modelo Atlantis Evo de Kripsol
+ Limpieza solo fondo, fondo y pared ó linea de flotación. + Mantenimiento sencillo. Sin bolsa ni manguera. + Limpieza rápida y sencilla. + Apto para hormigón, lámina armada, fibra de vidrio, revestimiento vítreo.
