# Impermeabilizante cristalino de fraguado rápido, TherGlass Concrete® BARRIER COAT de Ibercal

- Propiedad del archivo: CONSTRUNARIO
- Formato: FIEBDC-3/2012
- Programa: Construnario Versión 3.51
- Fecha de los precios: 02/04/2024
- Divisa: EUR

**BARRIERCOAT** kg Impermeabilizante cristalino de fraguado rápido, TherGlass Concrete® BARRIER COAT de Ibercal
Impermeabilizante cristalino de fraguado rápido, TherGlass Concrete® BARRIER COAT de Ibercal Revestimiento cementoso impermeable de fraguado rápido especialmente diseñado para realizar enlucidos y/o membranas impermeables, que detienen inmediatamente filtraciones o fugas de agua que fluyen a través de los poros y pequeñas grietas, creando un sellado estanco totalmente impermeable. Densidad aparente 1.286 gr/L, pH (disolución acuosa) 13, penetración en el hormigón 2 mm/mes, curado Inicial a 25 ºC 20 minutos, resistencia a compresión 45 Mpa, resistencia a tracción 3 Mpa, resistencia a flexión 7Mpa. TherGlass Concrete® Barrier Coat, es un producto único con doble acción, si se aplica sobre mamposterías en forma de mortero consistente, crea inmediatamente una barrera impermeable muy resistente a la abrasión (sistema de osmosis). Si se aplica en forma de lechada sobre superficies de hormigón, penetrará en el mismo a través de un proceso de difusión química o molecular, para reaccionar en su interior con la humedad y las partículas no hidratadas y los subproductos resultantes de la hidratación del cemento, creando en el interior millones de cristales insolubles que sellarán el hormigón en toda su red capilar TherGlass Concrete® Barrier Coat, se utiliza también como reparador de grietas, agujeros, coqueras y juntas de construcción en el hormigón. TherGlass Concrete® BARRIER COAT, es un mortero impermeabilizante de fraguado rápido, especialmente diseñado para realizar enlucidos y/o membranas impermeables, así como reparador de grietas, agujeros y juntas en el hormigón. TherGlass Concrete® BARRIER COAT, contiene una tecnología Hidrofílica-Catalítica a base de Geo-polímeros, e ingredientes activos que reaccionan químicamente con el hormigón formando millones de cristales insolubles, que rellenan los poros, capilares y sellan las grietas del hormigón, bloqueando el paso del agua. TherGlass Concrete® BARRIER COAT, se mezcla con agua y se obtiene un mortero plástico que detiene inmediatamente filtraciones o fugas de agua que fluyen a través de los poros y grietas en hormigón o albañilería, creando un sellado estanco y completamente impermeable, que continúa endureciéndose hasta alcanzar muy elevadas resistencias. TherGlass Concrete ® BARRIER COAT, es el primer producto o producto de base, a aplicar en el sistema de reparación de estructuras de hormigón existentes (TherGlass ® Dry System), que presentan filtraciones de agua, así como para el sellado de juntas de construcción, o para la reparación de grietas con filtración, juntas de construcción defectuosas y otros defectos. Propiedades • Especialmente indicado para detener fugas de agua superficiales, ya que las sella inmediatamente. • Aplicable en superficies húmedas que presenten “sudoración” • Impermeabiliza tanto a presión positiva como negativa. • Indicado para construcciones de hormigón y de albañilería. • Protege a las armaduras contra la corrosión • Resistencia a compresión superior a la del propio hormigón. • Soporta el desgaste o abrasión superficial. • Permeable al vapor de agua • Apto para su uso en contacto con agua potable. Aplicaciones Habituales TherGlass Concrete ® BARRIER COAT, está especialmente indicado en: • Fábricas de ladrillo, ya sean cerámicos o de hormigón • Estructuras hidráulicas • Túneles y minería • Sótanos y parkings • Muelles y puentes • Muros pantalla, losas o soleras de hormigón. • Elementos prefabricados de hormigón. • Hormigón gunitado (ShotCrete) • Piscinas y acuarios estaciones depuradoras y/o desaladoras. • Canales y acueductos. • Depósitos de agua potable • Fosos de ascensor • Juntas frías constructivas.
