# Mortero seco, Therglass® Concrete TOP COAT con Self-Cleaning TX Active® de Ibercal. Durabilidad del hormigón

- Propiedad del archivo: CONSTRUNARIO
- Formato: FIEBDC-3/2012
- Programa: Construnario Versión 3.51
- Fecha de los precios: 02/04/2024
- Divisa: EUR

**TXACTIVE** kg Mortero seco, Therglass® Concrete TOP COAT con Self-Cleaning TX Active® de Ibercal. Durabilidad del hormigón
Mortero seco, Therglass® Concrete TOP COAT con Self-Cleaning TX Active® de Ibercal. Durabilidad del hormigón Revestimiento para la renovación, reparación, impermeabilización y protección total de hormigones con propiedades autolimpiantes debido a su principio fotocatalítico TX Active®, una tecnología patentada y basada en un catalizador, a base titanio con propiedades fotodegradantes frente a compuestos nocivos, humos, residuos de combustión, etc. Densidad aparente 1.302 gr/L, pH (disolución acuosa) 13, penetración en el hormigón 5 mm/mes, curado Inicial a 25 ºC 60 minutos, resistencia presión hidrostática 50 mca, autosellado fisuras 0,4 mm. Las estructuras de hormigón revestidas con TherGlass Concrete® Top Coat con Self-Cleaning TX Active® se convierten en autosuficientes, totalmente estancas al agua, con capacidad de autocuración y que además ofrece una superficie auto-limpiante y descontaminante que ayuda a purificar el aire, asegurando una reducción sustancial de los contaminantes orgánicos e inorgánicos gaseosos, producidos principalmente por las actividades humanas (la industria, el transporte, la calefacción doméstica, etc.) responsables de la contaminación del aire. Además, mejora y mantiene en el tiempo las características estéticas de las obras, reduciendo las operaciones de limpieza y mantenimiento estético. La actividad fotocatalítica también se demostró con ensayos “in situ” destinados al seguimiento de diversos pavimentos en las zonas urbanas y túneles, italianos y europeos. Ensayos similares demuestran también la eficacia en la degradación de COV (compuestos orgánicos volátiles), como ocurrió en los proyectos de investigación europeos (LIFE-PHOTOSCALING, Picada y CLEAR UP) realizados por centros de investigación reconocidos internacionalmente (Instituto Eduardo Torroja del CSIC en Madrid, el ITC-CNR de San Giuliano Milanese y el laboratorio europeo JRC de Ispra). Therglass® Concrete Top Coat con Self-Cleaning TX Active®, se puede utilizar para la degradación de sustancias con efecto desodorante (reducción de compuestos aromáticos). Propiedades • Puede ser usado como protector superficial. • Detiene las filtraciones de agua en el hormigón tanto a presión negativa como positiva. • Sella e impermeabiliza pequeñas fisuras. • Protege a las armaduras de refuerzo contra la corrosión. • Impermeabilización total y permanente, pasa a formar parte integral del hormigón. • La protección impermeable se incrementa con el tiempo, gracias a su tecnología Hidrofílica-Catalítica. • Excelente penetración dentro de la masa de hormigón • No le afecta el desgaste o abrasión superficial. • Permeable al vapor de agua • Apto para su uso en contacto con agua potable. • Con propiedades auto-limpiantes, descontaminantes y bacteriostáticas Aplicaciones Habituales Therglass® Concrete Top Coat con Self-Cleaning TX Active®, está especialmente indicado para el revestimiento de estructuras de hormigón o cemento, en las que se necesita estanqueidad al paso del agua y propiedades auto-limpiantes, descontaminantes y bacteriostáticas, manteniendo su aspecto original, como por ejemplo en: • Estructuras verticales y horizontales de hormigón visto in situ. • Elementos prefabricados de hormigón. • Paneles de revestimiento arquitectónico. • Elementos de mobiliario urbano. • Sótanos y parkings. • Estructuras hidráulicas. • Túneles. • Muelles y puentes. • Piscinas, acuarios y estaciones depuradoras. • Canales y acueductos. • Depósitos de agua potable.
