# Mortero impermeable TherGlass Concrete® REPAIR BASE TC de Ibercal. Para revocos resistentes

- Propiedad del archivo: CONSTRUNARIO
- Formato: FIEBDC-3/2012
- Programa: Construnario Versión 3.51
- Fecha de los precios: 02/04/2024
- Divisa: EUR

**REPAIRBASETC** kg Mortero impermeable TherGlass Concrete® REPAIR BASE TC de Ibercal. Para revocos resistentes
Mortero impermeable TherGlass Concrete® REPAIR BASE TC de Ibercal. Para revocos resistentes Mortero impermeable para revocos resistentes que incorpora la tecnología cristalina (Hidrofílica-Catalítica), Therglass® Crystalline Waterproofing. Está fabricado a base de cementos con alto contenido en clinker y elevada resistencia a sulfatos, arenas de sílice de gran pureza y granulometrías seleccionadas, fibras acrílicas, aditivos reológicos y componentes cristalinos para la impermeabilización total de la red capilar. Conglomerantes: Cemento Portland de altas resistencias, Inertes: Áridos silíceos de gran y granulometrías compensadas, Aditivos: Reductores, retenedores de agua, fibras acrílicas y aditivos cristalinos, Intervalo Granulométrico: 0-2,5 mm, Densidad aparente POLVO: 1.583± 25 kg/m3, Densidad aparente PASTA: 1.885 ± 25 kg/m3, Reacción frente al fuego: EuroClase A1, Temperatura de aplicación: Entre 5 y 30 ºC. TherGlass® Concrete REPAIR BASE TC, es un mortero impermeable para revocos resistentes que incorpora la tecnología cristalina (Hidrofílica-Catalítica), Therglass® Crystalline Waterproofing. Está fabricado a base de cementos con alto contenido en clinker y elevada resistencia a sulfatos, arenas de sílice de gran pureza y granulometrías seleccionadas, fibras acrílicas, aditivos reológicos y componentes cristalinos para la impermeabilización total de la red capilar. Se suministra envasado y pre-dosificado de planta, para solo añadir agua en la obra. TherGlass® Concrete REPAIR BASE TC, cumplen con los requisitos establecidos en el Real Decreto 140/2003, para su uso en materiales con base de cemento, que estén en contacto con aguas destinadas al consumo humano, según el Informe nº 3614891, realizado por el laboratorio de ensayos acredito LABAQUA, S.A. en base a las normas UNE-EN 14944-3/2008 (Influencia de los materiales con base de cemento sobre el agua destinada al consumo humano. Métodos de ensayo. Parte 3: Migración de sustancias desde materiales con base de cemento). Propiedades • Producto listo al uso para aplicar en obra. • Gran adherencia al soporte. • Alta tixotropía, lo que permite grandes espesores de una sola capa y sin descuelgue. • Fibro-reforzado. • Elevadas resistencias mecánicas. • Impide las filtraciones de agua en el hormigón tanto a presión negativa como positiva. • Capacidad de auto sellado de microfisuras. • Apto para contacto permanente en agua potable. Aplicaciones Habituales Como mortero de reparación impermeable y/o preparación previa como base, sobre soportes de mampostería, para el tratamiento químico por difusión molecular con Therglass® Concrete BASE COAT y/o TOP COAT, para la reparación, impermeabilización y protección de estructuras existentes en: - Obras en atmósferas marítimas. - Obras en contacto con aguas ácidas. - Obras en contacto con aguas carbónicas agresivas. - Obras en contacto con aguas puras de gran poder disolvente. - Obras en contacto con suelos y aguas con sulfatos. - Obras en inmersión total. - Obras en zona de carrera de mareas. TherGlass® Concrete REPAIR BASE TC, también puede utilizarse como mortero impermeable de acabado.
