# Mortero tixotrópico, fibro-reforzado, TherGlass Concrete® REPAIR STR H TX de Ibercal. Reparación superficies hormigón (tipo R4)

- Propiedad del archivo: CONSTRUNARIO
- Formato: FIEBDC-3/2012
- Programa: Construnario Versión 3.51
- Fecha de los precios: 02/04/2024
- Divisa: EUR

**REPAIRSTRHTX** kg Mortero tixotrópico, fibro-reforzado, TherGlass Concrete® REPAIR STR H TX de Ibercal. Reparación superficies hormigón (tipo R4)
Mortero tixotrópico, fibro-reforzado, TherGlass Concrete® REPAIR STR H TX de Ibercal. Reparación superficies hormigón (tipo R4) Mortero, tixotrópico, fibro-reforzado, de fraguado normal y retracción compensada para la reparación de superficies de hormigón (tipo R4). Contiene inhibidores de corrosión, está exento de cloruros y posee elevadas resistencias mecánicas. Conglomerantes: Cemento Portland y especiales, Inertes: Áridos silíceos de granulometrías compensadas, Aditivos: Reductores y retenedores de agua, inhibidores de la corrosión, hidrofugantes, microfibras y polímeros acrílicos, Intervalo Granulométrico: 0-1,2 mm, Densidad aparente POLVO: 1.375 ± 25 kg/m3, Densidad aparente PASTA: 1.944 ± 25 kg/m3, Agua de amasado: 17 % en peso (5,1 Lt/saco), Consistencia: 170 mm, Espesor máximo de aplicación: 50 mm, Contenido en iones de cloruro: = 0,03 %, Tiempo de vida de la mezcla: ˜ de 20 a 40 minutos, Reacción frente al fuego: EuroClase A1, Temperatura de aplicación: Entre 5 y 30 ºC, Resistencia a flexotracción: 28 días: = 7 N/mm2, Resistencia a compresión : 28 días: = 45 N/mm2. TherGlass® Concrete REPAIR STR-H TX, es un mortero, tixotrópico, fibro-reforzado, de fraguado normal y retracción compensada para la reparación de superficies de hormigón (tipo R4). Contiene inhibidores de corrosión, está exento de cloruros y posee elevadas resistencias mecánicas Propiedades • Gran adherencia al soporte. • Contiene inhibidores de la corrosión. • Alta tixotropía, lo que permite grandes espesores de una sola capa y sin descuelgue. • Aplicable por manuales y mecánicos (proyección). • Fraguado rápido con retracción compensada, lo que minimizando el riesgo de aparición de fisuras. • Elevadas resistencias mecánicas, tanto a corto como a largo plazo. • Excelente resistencia a la abrasión. • Baja permeabilidad al agua. • Es apto para contacto permanente en agua potable Aplicaciones Habituales • Regularizar superficies de hormigón o mortero. • Reparación de hormigones y piezas de hormigón, (cantos, esquinas, desconchados, coqueras, etc) • Llenado de juntas entre secciones de hormigón o elementos prefabricados. • Reparación de elementos estructurales, tales como vigas de hormigón armado, pretensados, pilares, etc. • Se puede aplicar de forma convencional e incluso por medios mecánicos mediante equipos de proyección, en interiores o exteriores.
