# Slurry cementoso mono-componente, TherGlass Concrete® DRY SLURRY de Ibercal

- Propiedad del archivo: CONSTRUNARIO
- Formato: FIEBDC-3/2012
- Programa: Construnario Versión 3.51
- Fecha de los precios: 02/04/2024
- Divisa: EUR

**DRYSLURRY** kg Slurry cementoso mono-componente, TherGlass Concrete® DRY SLURRY de Ibercal
Slurry cementoso mono-componente, TherGlass Concrete® DRY SLURRY de Ibercal Lechada cementosa mono-componente de fraguado rápido, que una vez aplicada y seca crea una membrana de recubrimiento muy flexible y totalmente impermeable para su uso bajo baldosas de cerámica en instalaciones exteriores y en piscinas, clasificación CE según UNE-EN 14891:2012+A1:2013 Membrana líquida cementosa y monocomponente, para impermeabilización de instalaciones exteriores y en piscinas, para su uso bajo baldosas de cerámica (pegadas con adhesivo C2 según EN 12004) Clasificación CM P O2. Conglomerantes: Cementos especiales de alta resistencia, modificados con polímeros de última generación. (CM); Inertes Dióxido de silíceo y silicatos; Aditivos: Controladores y activadores del fraguado, aditivos reológicos, micro fibras, polímeros de alta elasticidad e hidrofugantes de última generación a base de nano-partículas de silicio; Peso específico: 0,750 Gr/cm3; Densidad de la pasta: 1,20 Gr/cm3; Agua de amasado: 30-35%; Vida de la pasta: 20 minutos; Espesor de capa: De 1 a 2 mm; Temperatura de aplicación: Entre 5 y 35 ºC; Tiempo de espera entre capas: 2 horas; Tiempo de espera para revestir: 24 horas; Estanqueidad: Sin penetración de agua. Lechada cementosa mono-componente de fraguado rápido, que una vez aplicada y seca crea una membrana de recubrimiento muy flexible y totalmente impermeable. Propiedades • Producto mono-componente, pre-dosificado para solo añadir agua en obra. • Excelente tixotropía y elevada adherencia lo que permite su aplicación sobre cualquier soporte ya sea horizontal o vertical • La naturaleza de sus componentes (minerales y polímeros), le convierten en un mortero hibrido, lo cual una vez endurecido crea una estructura interna, de alta resistencia y elasticidad, con unas propiedades impermeables capaz de soportar la presión hidrostática, ya sea positiva o negativa. • La pureza de sus componentes minerales y la ausencia de disolventes orgánicos y plastificantes en los polímeros, no alteran la potabilidad del agua. • Facilidad de aplicación, pistola, airless, rodillo, brocha, llana, etc. • La combinación de micro-fibras y polímeros redispersables de alta elasticidad, le proporcionan una altísima flexibilidad y deformabilidad sin agrietarse. • Su permeabilidad al vapor, evita condensaciones en los soportes sobre los que se aplica. • No produce carbonaciones ni eflorescencias. • Su altísima adherencia le permite ser aplicado en soporte de mínima o nula absorción. Aplicaciones Habituales • Impermeabilizaciones en general de cubiertas, terrazas, canalones, jardineras, parkings, sótanos, fosos de ascensores, piscinas, balsas, depósitos, tuberías de hormigón, túneles, canales, cimentaciones, muros de contención, etc. • Sellado de fisuras en muros con pequeños movimientos. • Protección de estructuras de hormigón. • Recubrimiento impermeable flexible previo a la colocación de azulejos, sobre paredes y suelos en duchas, baños, etc. Como adhesivo multiuso para la colocación en capa fina de baldosas cerámicas de mínima absorción, gres porcelánico, mosaico de vidrio, piedra natural, etc. • Reparación de fisuras en soportes estables y consistentes. • Puede utilizarse como base y puente de unión para morteros o capas finas de acabado en soportes poco o muy absorbente. • Aplicación en interiores y exteriores, pavimentos, paredes y techos, fachadas, piscinas, suelo radiante, cartón-yeso, etc.
