# Mortero tixotrópico, tecnología cristalina, TherGlass Concrete® REPAIR FAST H TX de Ibercal

- Propiedad del archivo: CONSTRUNARIO
- Formato: FIEBDC-3/2012
- Programa: Construnario Versión 3.51
- Fecha de los precios: 02/04/2024
- Divisa: EUR

**FASTH** kg Mortero tixotrópico, tecnología cristalina, TherGlass Concrete® REPAIR FAST H TX de Ibercal
Mortero tixotrópico, tecnología cristalina, TherGlass Concrete® REPAIR FAST H TX de Ibercal Mortero con tecnología cristalina (Hidrofílica-Catalítica), de fraguado rápido y retracción compensada para anclajes y pequeñas reparaciones donde se necesita una puesta en servicio inmediata. Está exento de cloruros y posee elevadas resistencias mecánicas. Conglomerantes: Cemento Portland y especiales; Inertes: Áridos silíceos de granulometrías compensadas; Aditivos: Reductores y retenedores de agua, compensadores de la retracción e hidrofugantes cristalinos; Intervalo Granulométrico: 0-1,2 mm; Densidad aparente POLVO: 1.410± 25 kg/m3; Densidad aparente PASTA: 1.908 ± 25 kg/m3; Agua de amasado: 180 ml/kg; Espesor máximo de aplicación: 150 mm; Contenido en iones de cloruro: = 0,03 %; Reacción frente al fuego: EuroClase A1; Temperatura de aplicación: Entre 5 y 30 ºC; Tiempo de trabajo: A 5ºC: 10-12 minutos, A 10ºC: 8-9 minutos, A 20ºC: 4-6 minutos; Resistencia a flexotracción: 30 minutos : = 0,7 N/mm2, 60 minutos: = 1,5 N/mm2, 24 horas: = 4 N/mm2, 28 días: = 7 N/mm2; Resistencia a compresión: 30 minutos : = 3 N/mm2, 60 minutos: = 5 N/mm2, 24 horas: = 15 N/mm2, 28 días: = 45 N/mm2. TherGlass® Concrete REPAIR FAST H TX, es un mortero con tecnología cristalina (Hidrofílica-Catalítica), de fraguado rápido y retracción compensada para anclajes y pequeñas reparaciones donde se necesita una puesta en servicio inmediata. Está exento de cloruros y posee elevadas resistencias mecánicas. Propiedades • Producto listo al uso para aplicar en obra. • Gran adherencia al soporte. • Alta tixotropía, lo que permite grandes espesores de una sola capa y sin descuelgue. • Fraguado extra-rápido (5 minutos) con retracción compensada, lo que minimizando el riesgo de aparición de fisuras. • Detiene las filtraciones de agua tanto a presión negativa como positiva. • Con propiedades de auto-sellado de micro fisuras. • La protección impermeable se incrementa con el tiempo, gracias a su tecnología Hidrofílica-Catalítica. • Elevadas resistencias mecánicas, tanto a corto como a largo plazo. • Excelente resistencia a la abrasión. • Su naturaleza alcalina preserva las armaduras y los anclajes de la corrosión. • Baja permeabilidad al agua. • Es apto para contacto permanente en agua potable. Aplicaciones Habituales • Aplicación en interiores y exteriores, pavimentos, paredes y techos. • Regularizar superficies de hormigón, mortero o mampostería cerámica, confección de medias cañas. • Fijaciones en general, maquinaria, marcos de ventanas y puertas, rejas, barandillas, arquetas, tuberías etc. • Reparación de hormigones y piezas de hormigón, (cantos, esquinas, desconchados, coqueras, etc) • Llenado de juntas entre secciones de hormigón o elementos prefabricados. • Se puede aplicar de forma convencional e incluso por medios mecánicos mediante equipos de proyección, en interiores o exteriores
