# Mortero monocomponente, alto rendimiento, Therglass® Concrete KAITSEV KR-40 de Ibercal

- Propiedad del archivo: CONSTRUNARIO
- Formato: FIEBDC-3/2012
- Programa: Construnario Versión 3.51
- Fecha de los precios: 02/04/2024
- Divisa: EUR

**KR40** kg Mortero monocomponente, alto rendimiento, Therglass® Concrete KAITSEV KR-40 de Ibercal
Mortero monocomponente, alto rendimiento, Therglass® Concrete KAITSEV KR-40 de Ibercal Mortero monocomponente de alto rendimiento, predosificado y listo para su uso con la sola adición de agua. Compuesto 100% de alúmina de calcio, tanto el aglutinante de cemento como el agregado de árido, no contiene portland ni crea cal libre y está especialmente diseñado para la protección de las infraestructuras de aguas residuales municipales nuevas y existentes de la corrosión del ácido sulfúrico biogénico causada por el sulfuro de hidrógeno (H2S). Conglomerantes: Cemento de aluminato de calcio; Inertes: Áridos de aluminato de calcio; Intervalo Granulométrico: 0-2,5 mm; Densidad aparente POLVO: 1.500 – 1.600 kg/m3; Agua de amasado (ensayo) 15%; Densidad aparente PASTA: 2.200 – 2.300 kg/m3; Retención de agua: 99,98 %; Aire ocluido: 15 %; Resistencia a Flexión 24 horas =6 Mpa 28 días = 9 Mpa; Resistencia a Compresión 24 horas =40 Mpa 28 días =50 Mpa; Reacción frente al fuego: EuroClase A1; Temperatura de aplicación: Entre 5 y 30 ºC. TherGlass® Concrete KAITSEV KR-40, se utiliza normalmente para la protección y rehabilitación de las infraestructuras de alcantarillado, incluidas las alcantarillas, las estaciones de bombeo, las alcantarillas principales, las estructuras de las plantas de tratamiento de aguas residuales y las tuberías. También proporciona una excelente resistencia a la corrosión por agua pura, agua salada, suelos sulfatados y varios ácidos diluidos. TherGlass® Concrete KAITSEV KR-40 es adecuado para trabajos de reparación (Principio 3, método 3,1 y 3,3 de EN 1504-3) y para el control de la humedad (Principio 2, método 2,3 de EN 1504-9). TherGlass® Concrete KAITSEV KR-40 es un mortero monocomponente de alto rendimiento, predosificado y listo para su uso con la sola adición de agua. Compuesto 100% de alúmina de calcio, tanto el aglutinante de cemento como el agregado de árido, no contiene portland ni crea cal libre. Es un mortero de alto rendimiento pre-dosificado y listo para usar con la sola adición de agua. Está especialmente diseñado para la protección de las infraestructuras de aguas residuales municipales nuevas y existentes de la corrosión del ácido sulfúrico biogénico causada por el sulfuro de hidrógeno (H2S). Las altas prestaciones de TherGlass® Concrete KAITSEV KR-40, es el resultado de su composición química y mineralógica única y especialmente diseñada. TherGlass® Concrete KAITSEV KR-40, se utiliza normalmente para la protección y rehabilitación de las infraestructuras de alcantarillado, incluidas las alcantarillas, las estaciones de bombeo, las alcantarillas principales, las estructuras de las plantas de tratamiento de aguas residuales y las tuberías. TherGlass® Concrete KAITSEV KR-40 también proporciona una excelente resistencia a la corrosión por agua pura, agua salada, suelos sulfatados y varios ácidos diluidos. TherGlass® Concrete KAITSEV KR-40 se puede aplicar de forma manual, mediante proyección mecánica o especialmente mediante gunitado húmedo de baja presión, el método de cabezal giratorio y el método de centrifugación. TherGlass® Concrete KAITSEV KR-40 es la solución ideal para la instalación en espacios reducidos. TherGlass ® Concrete KAITSEV KR-40 es un mortero muy cohesivo que proporciona una excelente tenacidad de sección delgada, elevada adherencia y alta resistencia a la compresión temprana, lo que mejora la integridad estructural de las estructuras de aguas residuales cuando se instala. Sus altas resistencias iniciales, permiten una rápida puesta en servicio de las instalaciones, con el consiguiente ahorro de costes asociados. La puesta en servicio de las instalaciones tratadas con TherGlass® Concrete KAITSEV KR-40, es normalmente de 8 a 12 horas, pudiéndose reducir los tiempos, con el uso combinado de un acelerante adecuado. TherGlass® Concrete KAITSEV KR-40, no contiene cloruros, partículas metálicas, sílice cristalina u otros agentes agresivos que puedan atacar la estructura de acero de refuerzo. Aplicaciones Habituales Adecuado para trabajos de reparación (Principio 3, método 3,1 y 3,3 de EN 1504-3) y para el control de la humedad (Principio 2, método 2,3 de EN 1504-9) por personal formado y cualificado para la protección y rehabilitación de: ? Infraestructuras de alcantarillado. ? Estaciones de bombeo y elevación. ? Bocas de inspección. ? Plantas de tratamiento de aguas sucias. ? Alcantarillas principales. ? Colectores.
