# Sellador interno para hormigón, TherGlass Concrete® INNER HC-850 de Ibercal. Sellado y protección de hormigones

- Propiedad del archivo: CONSTRUNARIO
- Formato: FIEBDC-3/2012
- Programa: Construnario Versión 3.51
- Fecha de los precios: 02/04/2024
- Divisa: EUR

**HC850** kg Sellador interno para hormigón, TherGlass Concrete® INNER HC-850 de Ibercal. Sellado y protección de hormigones
Sellador interno para hormigón, TherGlass Concrete® INNER HC-850 de Ibercal. Sellado y protección de hormigones Sellador penetrante y concentrado para hormigón, compuesto de un aglutinante mineral e inorgánico a base de silicatos reactivos modificados con sílice coloidal nanométrica y provisto de un catalizador neutro, para el tratamiento de la nanocristalización catalizada como solidificación, consolidación, endurecimiento y conservación de todo tipo de hormigones, protegiéndolos permanentemente de los daños causados por la humedad impidiendo la entrada de agua y de otros líquidos sin perder la permeabilidad. Materia Activa: Nano silicatos de sodio en alta concentración; Contenido Orgánicos Volátiles 0,00 % (COV); Peso específico: 1,305 Gr/cm3; Valor pH: 11,4 a 20ºC; Reacción al fuego: EuroClase A1; Temperatura de aplicación Entre 5 y 35 ºC; Secado al tacto: 20-30 minutos; Secado para pisar : 3 horas; Exposición al agua : 6 horas; Tráfico intenso : 24 horas; Resistencia total a líquidos agresivos: 36 días. TherGlass® INNER HC-850 penetra profundamente a través de los capilares, las micro fisuras y los poros del hormigón, reaccionando con las sales y los minerales, presentes en el mismo, para formar un hidruro de silicato de calcio extremadamente resistente. TherGlass® INNER HC-850 está certificado según EN-1504- 2:2005-Parte 2, para la protección y reparación de estructuras de hormigón para todos los usos previstos en edificación y obras de ingeniería civil, mediante el método de impregnación (I) para los principios 1 Protección contra la penetración y 5 Resistencia física/mejora de la superficie. Certificado de Control de Producción en Fábrica (sistema 2+) nº 0099/CPR/B15/0097 emitido por AENOR, Organismo de Control acreditado por ENAC nº 01/C-PR356 TherGlass® INNER HC-850, es conforme con las exigencias del nuevo Código Estructural, tablas 39.5.1.b y 39.5.1.d requisitos para impregnaciones y revestimientos en cuanto a adhesión directa (=3,4 N/mm2 - sistemas rígidos), grado de penetración (=16,4 mm) resistencia a la abrasión (=80 % )y resistencia al impacto (Clase III = 24,50 Nm) según el artículo 39. Sistemas de protección para la mejora de la durabilidad. TherGlass® INNER HC-850, cuando se aplica mediante inyección por gravedad en la estructura de hormigón, como remedio para la recuperación de sus propiedades mecánicas, así como para la creación de barreas químicas, contra la humedad ascendente por capilaridad en estructuras de hormigón, penetra 19 cm o más, dependiendo de la porosidad del hormigón. (Ensayo nº 22/32303985 realizado por Applus sobre probeta de hormigón de 36 MPa y absorción = 6%). TherGlass® INNER HC-850, cuando se aplica sobre losas de hormigón, penetra a la profundidad necesaria para conseguir un sellado subsuperficial, mediante una membrana interna autorreparable, formada por un gel amorfo en el interior del hormigón. Este gel se puede abrir y cerrar cíclicamente en grietas estancas de 1,3 mm de ancho, tolerando un ciclo de apertura y cierre de 0,4 mm sin fugas a través de la losa. El catalizador que contiene es capaz de activar las partículas anhidras de cemento que no han reaccionado durante el proceso de hidratación del cemento. La presencia en el hormigón de calcio libre combinable procedente del hidróxido de calcio, un subproducto resultante de la hidratación del cemento, reacciona con dicho gel para formar silicatos de calcio insolubles que rellenan micro fisuras, poros y capilares de la microestructura del cemento. TherGlass® Concrete INNER HC-850, es un producto base agua, no contiene disolventes, no es tóxico, ni inflamable, está libre de COV y además cumple con los requisitos establecidos en el RD-140/2003 para su uso en materiales en contacto con aguas potables. TherGlass® INNER HC-850, es un potente sellador interno para hormigón, compuesto de un aglutinante mineral e inorgánico a base de silicatos reactivos modificados con sílice coloidal nanométrica y provisto de un catalizador neutro, para el tratamiento de la nanocristalización catalizada como solidificación, consolidación, endurecimiento y conservación de todo tipo de hormigones, protegiéndolos permanentemente de los daños causados por la humedad impidiendo la entrada de agua y de otros líquidos sin perder la permeabilidad. TherGlass® INNER HC-850 penetra profundamente a través de los capilares, las micro fisuras y los poros del hormigón, reaccionando con las sales y los minerales, presentes en el mismo, para formar un hidruro de silicato de calcio extremadamente resistente. TherGlass® INNER HC-850 está certificado según EN-1504-2:2005-Parte 2, para la protección y reparación de estructuras de hormigón para todos los usos previstos en edificación y obras de ingeniería civil, mediante el método de impregnación (I) para los principios 1 Protección contra la penetración y 5 Resistencia física/mejora de la superficie. Certificado de Control de Producción en Fábrica (sistema 2+) nº 0099/CPR/B15/0097 emitido por AENOR, Organismo de Control acreditado por ENAC nº 01/C-PR356 TherGlass® INNER HC-850, es conforme con las exigencias del nuevo Código Estructural, tablas 39.5.1.b y 39.5.1 requisitos para impregnaciones y revestimientos en cuanto a adhesión directa (=2,0 N/mm 2 - sistemas rígidos), grado de penetración (>10 mm) resistencia a la abrasión y resistencia al impacto (Clase III > 20 Nm) según el artículo 39. Sistemas de protección para la mejora de la durabilidad. TherGlass® Concrete INNER HC-850, es un producto base agua, no contiene disolventes, no es tóxico, ni inflamable, está libre de COV y además cumple con los requisitos establecidos en el RD-140/2003 para su uso en materiales en contacto con aguas potables. Propiedades • Producto preparado listo al uso. • Penetra 19 cm en el hormigón (Ensayo nº 22/32303985 realizado por Applus sobre probeta de hormigón de 36 MPa y absorción = 6%). • Cristaliza y densifica el hormigón, impidiendo fugas y frenan do la entrada de agua. • No varía el aspecto ni el color de los materiales tratados. • Aumenta las resistencias mecánicas y químicas de los materiales tratados. • Asegura un nivel óptimo de pH, lo que pasiva el ataque corrosivo en las armaduras internas del hormigón. • Tratamiento anti-polvo, rechaza aceites y grasas y constituye una fase previa a tratamientos posteriores de la superficie. • Reduce el crecimiento de hongos, mohos y algas. • Puede aplicarse mediante impregnación o inmersión, incluso sobre superficies mojadas. • Su permeabilidad al vapor, evita condensaciones en los soportes sobre los que se aplica. • Producto ecológico, no contiene COV, carcinógenos, mutágenos ni sustancias peligrosas para la reproducción. • Apto para su uso en materiales en contacto con aguas potables, según los requisitos establecidos en el RD-140/2003 Aplicaciones Habituales • Aplicación en interiores y exteriores, pavimentos, paredes y techos. • Mineralización, densificación y consolidación de superficies de hormigón, (ya sean en masa, prefabricado, celular, etc) yeso, morteros, tejas, ladrillos cara vista, baldosas y macetas de barro, piedra natural, etc. • Tratamiento consolidante-impermeabilizante para canalones, jardineras, parkings, sótanos, fosos de ascensores, piscinas, balsas, depósitos, tuberías de hormigón, túneles, canales, cimentaciones, muros de contención, pilares, etc. • Barrea Química, contra la humedad ascendente por capilaridad. • Endurecedor-reparador de superficies de hormigón quebradizas que estén sujetas a fuertes desgastes, roturas, o líquidos agresivos.
