# Sellador interno base agua, TherGlass Concrete® INNER HD-600 PLUS de Ibercal

- Propiedad del archivo: CONSTRUNARIO
- Formato: FIEBDC-3/2012
- Programa: Construnario Versión 3.51
- Fecha de los precios: 02/04/2024
- Divisa: EUR

**HD600PLUS** kg Sellador interno base agua, TherGlass Concrete® INNER HD-600 PLUS de Ibercal
Sellador interno base agua, TherGlass Concrete® INNER HD-600 PLUS de Ibercal Sellador-Cristalizador interno base agua que actúa como aglutinante mineral e inorgánico de alta concentración a base de nano-silicatos de litio. Es un densificante para la solidificación, consolidación, endurecimiento y conservación de superficies minerales y especialmente de hormigón, protegiéndolas de cloruros, líquidos agresivos y ácidos. Materia Activa: Nano silicatos de litio y potasio; Contenido Orgánicos Volátiles 0,00 % (COV); Peso específico: 1,20 Gr/cm3; Valor pH: 11,3 a 20ºC; Reacción al fuego: EuroClase A1; Temperatura de aplicación Entre 5 y 35 ºC; Secado al tacto: 20-30 minutos; Secado para pisar : 3 horas; Exposición al agua : 6 horas; Tráfico intenso : 24 horas; Resistencia total a líquidos agresivos: 36 días. TherGlass® INNER HD-600 PLUS, está indicado entre otros, como tratamiento para la nanocristalización catalizada para el de refuerzo y protección superficial para pavimentos de zonas vulnerables, como los suelos industriales y de aparcamientos. TherGlass® INNER HD-600 PLUS, penetra profundamente a través de los capilares, las micro fisuras y los poros del hormigón, reaccionando con las sales y los minerales, presentes en el mismo, para formar un hidruro de silicato de calcio con extremadas resistencias. El resultado es una estructura cristalina muy resistente a la abrasión físico-química, protegiendo de la entrada de agua, grasa, aceite, ácido, sal, etc. así como a la abrasión y a los golpes. TherGlass® INNER HD-600 PLUS, refuerza terrazos, mármoles, yesos y lechadas autonivelantes de cemento y hormigones, llegando a aumentar la resistencia a la abrasión de éstos, en más de un 60 %. TherGlass® INNER HD-600 PLUS, está certificado según EN1504-2:2005-Parte 2, para la protección y reparación de estructuras de hormigón para todos los usos previstos en edificación y obras de ingeniería civil, mediante el método de impregnación (I) para los principios 1 Protección contra la penetración y 5 Resistencia física/mejora de la superficie. Certificado de Control de Producción en Fábrica (sistema 2+) nº 0099/CPR/B15/0097 emitido por AENOR, Organismo de Control acreditado por ENAC nº 01/C-PR356. TherGlass® INNER HD-600 PLUS, es conforme con las exigencias del nuevo Código Estructural, tablas 39.5.1.b y 39.5.1.d requisitos para impregnaciones y revestimientos en cuanto a adhesión directa (=2,2 N/mm2 - sistemas rígidos), grado de penetración (=14 mm) resistencia a la abrasión (= 60%) y resistencia al impacto (Clase III > 20 Nm) según el artículo 39. Sistemas de protección para la mejora de la durabilidad. TherGlass® INNER HD-600 PLUS, es un producto base agua y no contiene disolventes, no es tóxico, ni inflamable y está libre de COV. TherGlass® INNER HD-600 PLUS es un producto preparado listo al uso con una excelente capacidad de penetración. Cristaliza y densifica los suelos de hormigón y piedra natural, sin variar el aspecto ni el color de los materiales tratados, aumentando las resistencias mecánicas y químicas de los materiales tratados, asegurando además, un nivel óptimo de pH, lo que pasiva el ataque corrosivo en las armaduras internas del hormigón. TherGlass® INNER HD-600 PLUS, es un sellador interno base agua que actúa como aglutinante mineral e inorgánico de alta concentración a base de nano-silicatos de litio. Es un densificante para la solidificación, consolidación, endurecimiento y conservación de superficies minerales y especialmente de hormigón, protegiéndolas de cloruros, líquidos agresivos y ácidos. TherGlass® INNER HD-600 PLUS, está indicado entre otros, como tratamiento para la nanocristalización catalizada para el de refuerzo y protección superficial para pavimentos de zonas vulnerables, como los suelos industriales y de aparcamientos. TherGlass® INNER HD-600 PLUS, penetra profundamente a través de los capilares, las micro fisuras y los poros del hormigón, reaccionando con las sales y los minerales, presentes en el mismo, para formar un hidruro de silicato de calcio con extremadas resistencias. El resultado es una estructura cristalina muy resistente a la abrasión físico-química, protegiendo de la entrada de agua, grasa, aceite, ácido, sal, etc. así como a la abrasión y a los golpes. TherGlass® INNER HD-600 PLUS, refuerza terrazos, mármoles, yesos y lechadas autonivelantes de cemento y hormigones, llegando a aumentar la resistencia a la abrasión de éstos, en más de un 60 %. TherGlass® INNER HD-600 PLUS, está certificado según EN-1504-2:2005-Parte 2, para la protección y reparación de estructuras de hormigón para todos los usos previstos en edificación y obras de ingeniería civil, mediante el método de impregnación (I) para los principios 1 Protección contra la penetración y 5 Resistencia física/mejora de la superficie. Certificado de Control de Producción en Fábrica (sistema 2+) nº 0099/CPR/B15/0097 emitido por AENOR, Organismo de Control acreditado por ENAC nº 01/C-PR356 TherGlass® INNER HD-600 PLUS, es conforme con las exigencias del nuevo Código Estructural, tablas 39.5.1.b y 39.5.1 requisitos para impregnaciones y revestimientos en cuanto a adhesión directa (=2,0 N/mm 2 - sistemas rígidos), grado de penetración (>10 mm) resistencia a la abrasión y resistencia al impacto (Clase III > 20 Nm) según el artículo 39. Sistemas de protección para la mejora de la durabilidad. Debido a la excelente profundidad de penetración, los materiales tratados y protegidos con TherGlass® Concrete INNER HD-600 PLUS, pueden llegar a tener una duración mínima de 10 años. TherGlass® INNER HD-600 PLUS, es un producto base agua y no contiene disolventes, no es tóxico, ni inflamable y está libre de COV. Propiedades • Producto preparado listo al uso. • Excelente capacidad de penetración. • Cristaliza y densifica los materiales minerales. • No varía el aspecto ni el color de los materiales tratados. • Aumenta las resistencias mecánicas y químicas de los materiales tratados. • Asegura un nivel óptimo de pH, lo que pasiva el ataque corrosivo en las armaduras internas del hormigón. • Tratamiento anti-polvo, rechaza aceites y grasas y constituye una fase previa a tratamientos posteriores de la superficie. • Reduce el crecimiento de hongos, mohos y algas. • Puede aplicarse mediante impregnación o inmersión, incluso sobre superficies mojadas. • Su permeabilidad al vapor, evita condensaciones en los soportes sobre los que se aplica. • Producto ecológico, no contiene carcinógenos, mutágenos ni sustancias peligrosas para la reproducción. Aplicaciones Habituales • Mineralización, densificación y consolidación de superficies de hormigón, (ya sean en masa, prefabricado, celular, etc) yeso, morteros, tejas, ladrillos cara vista, baldosas y macetas de barro, piedra natural, etc. • Hormigones sometidos a entornos marinos y condiciones extremas. • Carreteras, puentes, túneles, aparcamientos y garaje. • Instalaciones de reciclaje, residuos y silos de biogás. • Tratamiento mediante nano-cristalización catalizada en suelos industriales de terrazo, mármol, hormigón, etc. • Talleres y estaciones de lavado de vehículos. • Depósitos de agua y sistemas de saneamientos. • Tratamiento consolidante-impermeabilizante (junto con los selladores hidrofugantes de superficie de la gama TherGlass ® TOP HD) para canalones, jardineras, parkings, sótanos, fosos de ascensores, piscinas, balsas, depósitos, tuberías de hormigón, túneles, canales, cimentaciones, muros de contención, etc. • Aplicación en interiores y exteriores, pavimentos, paredes y techos.
