# Consolidante y protector de materiales de construcción, TherGlass Concrete® STONE XP-H de Ibercal

- Propiedad del archivo: CONSTRUNARIO
- Formato: FIEBDC-3/2012
- Programa: Construnario Versión 3.51
- Fecha de los precios: 02/04/2024
- Divisa: EUR

**STONEXP** kg Consolidante y protector de materiales de construcción, TherGlass Concrete® STONE XP-H de Ibercal
Consolidante y protector de materiales de construcción, TherGlass Concrete® STONE XP-H de Ibercal Sellador-consolidante y protector de materiales de construcción, tales como la piedra natural, escayola, ladrillo o terracota. TherGlass® Stone XP-H, es un aglutinante-hidrofugante mineral e inorgánico, a base de un éster etílico de ácidos silícicos modificados con polisiloxanos diaminofuncionales reactivos para la solidificación, consolidación, endurecimiento y conservación de piedra natural, escayola, ladrillo o terracota. Materia Activa: Consolidante: Ester etílico de ácidos silícicos; Hidrofugante: Polisiloxano diaminofuncional reactivo; Catalizador: Neutro; Contenido en sólidos: 100%; Peso específico: 1,00 Gr/cm3; Punto de inflamación: 40 ºC; Temperatura de ignición: 230 ºC; Temperatura de aplicación Entre 5 y 35 ºC. TherGlass® Stone XP-H, una vez catalizado, no altera la permeabilidad al vapor de agua del material tratado y presenta unas características hidrofugantes excepcionales con un elevado ángulo de contacto (CA º) TherGlass® Stone XP-H es un producto preparado listo al uso, con una excelente capacidad de penetración gracias a su reducido peso molecular, no varía el aspecto ni el color de los materiales tratados, y aumenta sus resistencias mecánicas y químicas. TherGlass® Stone XP-H, tiene como principal campo de aplicación la restauración y protección de la piedra natural, no obstante, también puede utilizarse para consolidar y proteger otro tipo de materiales como, por ejemplo, el ladrillo cerámico y la terracota. TherGlass® Stone XP-H, es un producto 100% sólidos y libre de disolventes para la consolidación e hidrofugación de materiales de construcción, tales como la piedra natural, escayola, ladrillo o terracota. TherGlass® Stone XP-H, es un aglutinante-hidrofugante mineral e inorgánico, a base de un éster etílico de ácidos silícicos modificados con polisiloxanos diaminofuncionales reactivos para la solidificación, consolidación, endurecimiento y conservación de piedra natural, escayola, ladrillo o terracota. TherGlass® Stone XP-H, una vez catalizado, no altera la permeabilidad al vapor de agua del material tratado y presenta unas características hidrofugantes excepcionales con un elevado ángulo de contacto (CA º) Propiedades • Producto preparado listo al uso. • Excelente capacidad de penetración gracias a su reducido peso molecular. • Exento de pegajosidad durante el secado; no se ensucia. • No varía el aspecto ni el color de los materiales tratados. • Aumenta las resistencias mecánicas y químicas de los materiales tratados. • Tratamiento anti-polvo y constituye una fase previa a tratamientos posteriores de la superficie. • Reduce el crecimiento de hongos, mohos y algas. • Puede aplicarse mediante impregnación o inmersión, incluso sobre superficies mojadas. • Elevada reducción de la absorción de agua • No modifica la permeabilidad al vapor de los materiales tratados. Aplicaciones Habituales • TherGlass® Stone XP-H, tiene como principal campo de aplicación la restauración y protección de la piedra natural, no obstante, también puede utilizarse para consolidar y proteger otro tipo de materiales como, por ejemplo, el ladrillo ceramico y la terracota. • Puede utilizarse con todo tipo de materiales minerales absorbentes. Una vez impregnado con TherGlass® Stone XP-H, el material recupera, casi por completo, su porosidad y solidez originales.
