# Compuesto hidrofugante, TherGlass Concrete® TOP DX Eco de Ibercal

- Propiedad del archivo: CONSTRUNARIO
- Formato: FIEBDC-3/2012
- Programa: Construnario Versión 3.51
- Fecha de los precios: 02/04/2024
- Divisa: EUR

**TOPDXECO** kg Compuesto hidrofugante, TherGlass Concrete® TOP DX Eco de Ibercal
Compuesto hidrofugante, TherGlass Concrete® TOP DX Eco de Ibercal Compuesto hidrofugante a base de nano-partículas de silicio que reaccionan entre sí, formando una retícula tridimensional sin taponar los poros permitiendo así la difusión del vapor de agua y creando un efecto hidrorrepelente que arrastra el polvo acumulado en la fachada provocando un efecto de autolimpieza. Materia Activa: Silane/siloxane; Contenido Orgánicos Volátiles: 0,00 % (COV); Valor pH: 9,8-11 20ºC; Densidad relativa: 1,05 Gr/cm3; Reacción al fuego: EuroClase A1; Secado al tacto: 20-30 minutos; Exposición al agua : 24-48 horas; Presión de vapor: 1,582; Temperatura de aplicación Entre 5 y 35 ºC. Es un impregnante hidrófugo e incoloro de alta calidad y de uso general, como repelente hidrófobico al agua para la impregnación de minerales muy porosos y absorbentes, así como no porosos, y sustratos muy alcalinos, obteniendo un efecto de perleo a las 24-48 horas. La impregnación hidrófoba no obtura los poros del material de tal forma que la permeabilidad al vapor de agua permanece inalterada o casi inalterada, permitiendo que el vapor de agua confinado en el material pueda salir al exterior, evitando la aparición de daños tales como las típicas ampollas y desconchados de los recubrimientos oclusivos. Es un producto ecológico base agua, con un rápido desarrollo del efecto hidrorrepelente que aporta una protección total contra la humedad, evitando la aparición de eflorescencias salinas, musgos y mohos. Permite "respirar" a los materiales tratados porque no obtura los poros. Tiene muy buena penetrabilidad en el soporte lo que le aporta una extraordinaria durabilidad hidrofugante, eficaz durante un largo período de tiempo (entre 8 y 10 años). No altera el aspecto estético de los materiales, mantienen su condición original. Y al mantenerlo seco, mejora la capacidad de aislación térmica del material tratado. Evita el deterioro o corrosión en estructuras de hormigón armado, y proporciona una alta resistencia a la alcalinidad y protección contra la carbonatación. TherGlass® Concrete TOP DX eco, es un compuesto hidrofugante a base de nano-partículas de silicio que reaccionan entre sí, formando una retícula tridimensional sin taponar los poros permitiendo así la difusión del vapor de agua y creando un efecto hidrorrepelente que arrastra el polvo acumulado en la fachada provocando un efecto de autolimpieza. Es un impregnante hidrófugo e incoloro de alta calidad y de uso general, como repelente hidrófobico al agua para la impregnación de minerales muy porosos y absorbentes, así como no porosos, y sustratos muy alcalinos, obteniendo un efecto de perleo a las 24-48 horas. Propiedades La impregnación hidrófoba no obtura los poros del material de tal forma que la permeabilidad al vapor de agua permanece inalterada o casi inalterada, permitiendo que el vapor de agua confinado en el material pueda salir al exterior, evitando la aparición de daños tales como las típicas ampollas y desconchados de los recubrimientos oclusivos. Entre sus principales ventajas destacan: • Producto ecológico base agua. • Logra una protección total contra la humedad. • Evita la aparición de eflorescencias salinas, musgos y mohos. • Permite "respirar" a los materiales tratados porque no obtura los poros. • Muy buena penetrabilidad en el soporte.CLASE II, EN 1504-2:2005 • Barrera contra las nocivas sales diluibles en agua. • Extraordinaria durabilidad de la impregnación hidrofugante contra el frío, el calor y la radiación UV. • Eficaz durante un largo período de tiempo (entre 8 y 10 años). • Rápido desarrollo del efecto hidrorrepelente. • No altera el aspecto estético de los materiales, mantienen su condición original. • Mejora la capacidad de aislación térmica del material tratado. • Evita el deterioro o corrosión en estructuras de hormigón armado. • Alta resistencia a la alcalinidad y protección contra la carbonatación.
